# Esmalte sintético para madera

- Propiedad del archivo: CYPE INGENIEROS, S.A.
- Formato: FIEBDC-3/2002
- Ámbito geográfico: Guatemala
- Divisa: GTQ
- Costes indirectos: 3.00 %
- Gastos generales: 13.00 %
- Beneficio industrial: 6.00 %
- IVA: 12.00 %

## R Revestimientos y trasdosados

### RM Pinturas y tratamientos sobre soporte de madera

#### RME Esmaltes

**RME020** m² Esmalte sintético para madera.
Aplicación manual de dos manos de esmalte sintético brillante para interior, color blanco, diluidas con un 5% a 15% de diluyente, (rendimiento: 0,067 l/m² cada mano); previa aplicación de una mano de imprimación selladora para interior y exterior, formulada con resinas alcídicas y pigmentos seleccionados, color blanco, para aplicar con brocha, rodillo o pistola, (rendimiento: 0,113 l/m²), sobre superficie de barandillas o pasamanos de madera, en interiores.
Criterio de valoración económica: El precio incluye la protección de los elementos del entorno que puedan verse afectados durante los trabajos, pero no incluye la preparación del soporte.
Incluye: Aplicación de una mano de fondo. Aplicación de dos manos de acabado.
Criterio de medición de proyecto: Superficie medida según documentación gráfica de Proyecto, sin descontar huecos, considerando la superficie que encierran, definida por sus dimensiones máximas, por una sola cara.
Criterio de medición de obra: Se medirá la superficie realmente ejecutada según especificaciones de Proyecto, por una sola cara, considerando la superficie que encierran, definida por sus dimensiones máximas.

| Código | Ud | Descripción | Rendimiento | Precio | Importe |
|---|---|---|---|---|---|
| mt27plj010a | l | Imprimación selladora para interior y exterior, formulada con resinas alcídicas y pigmentos seleccionados, color blanco, para aplicar con brocha, rodillo o pistola, con un contenido de sustancias orgánicas volátiles (VOC) < 350 g/l, para aplicar con brocha, rodillo o pistola. (material) | 0.113 | 152.53 | 17.24 |
| mt27ess120a | l | Esmalte sintético brillante para interior, a base de resinas alcídicas y pigmentos, exento de plomo, color blanco, aplicado con brocha, rodillo o pistola, con un contenido de sustancias orgánicas volátiles (VOC) < 300 g/l, Euroclase B-s1, d0 de reacción al fuego, para aplicar con brocha, rodillo o pistola. (material) | 0.134 | 225.73 | 30.25 |
| mt27lni004 | l | Diluyente, a base de una mezcla de hidrocarburos alifáticos. (material) | 0.013 | 35.12 | 0.46 |
| op00tal020 |  | Taladro con batidora. | 1.000 | 0.00 | 0.00 |
| mo038 | h | Pintor. (mano de obra) | 0.331 | 59.07 | 19.55 |
| mo076 | h | Ayudante de pintor. (mano de obra) | 0.064 | 44.16 | 2.83 |
| % | % | Herramienta menor | 2 % | 70.33 | 1.41 |
|  |  | Costes directos |  |  | 71.74 |
