# Rotulación de número de plaza de garaje o baulera, con pintura al clorocaucho de color verde y acabado semibrillante

- Propiedad del archivo: CYPE INGENIEROS, S.A.
- Formato: FIEBDC-3/2002
- Ámbito geográfico: Guatemala
- Costes indirectos: 3.00 %
- Gastos generales: 13.00 %
- Beneficio industrial: 6.00 %
- IVA: 12.00 %

## R Revestimientos y trasdosados

### RO Pinturas para uso específico

#### ROO Tratamientos de suelos

**ROO040** Ud Rotulación de número de plaza de garaje o baulera, con pintura al clorocaucho de color verde y acabado semibrillante.
Suministro y aplicación, sobre paramentos interiores o exteriores, de concreto o mortero de cemento, de pintura al clorocaucho, acabado semibrillante, color verde, para la rotulación de número de plaza de garaje o baulera; aplicado en dos o más capas hasta alcanzar un espesor mínimo de 2 mm. Incluso parte proporcional de limpieza previa del polvo existente en su superficie, replanteo y encintado.
Incluye: Limpieza general de la superficie soporte. Replanteo. Encintado. Aplicación de la pintura.
Criterio de medición de proyecto: Número de unidades previstas, según documentación gráfica de Proyecto.
Criterio de medición de obra: Se medirá el número de unidades realmente ejecutadas según especificaciones de Proyecto.

| Código | Ud | Descripción | Rendimiento | Precio | Importe |
|---|---|---|---|---|---|
| mt27pdj020d | l | Pintura al clorocaucho, acabado semibrillante, a base de resinas de clorocaucho y plastificantes insaponificables, color verde, resistente a la abrasión y a la inmersión en agua, aplicada con brocha, rodillo o pistola. (material) | 0.050 | 17.78 | 0.89 |
| op00tal020 |  | Taladro con batidora. | 1.000 | 0.00 | 0.00 |
| mo038 | h | Pintor. (mano de obra) | 0.085 | 3.67 | 0.31 |
| mo076 | h | Ayudante de pintor. (mano de obra) | 0.085 | 2.70 | 0.23 |
| % | % | Herramienta menor | 2 % | 1.43 | 0.03 |
|  |  | Costes directos |  |  | 1.46 |
