# Piso elevado registrable de paneles autoportantes de 600x600 mm y 48 mm de espesor

- Propiedad del archivo: CYPE INGENIEROS, S.A.
- Formato: FIEBDC-3/2002
- Ámbito geográfico: Guatemala
- Divisa: GTQ
- Costes indirectos: 3.00 %
- Gastos generales: 13.00 %
- Beneficio industrial: 6.00 %
- IVA: 12.00 %

## R Revestimientos y trasdosados

### RS Pisos

#### RSE Técnicos

**RSE040** m² Piso elevado registrable de paneles autoportantes de 600x600 mm y 48 mm de espesor, formados por un soporte base de tablero aglomerado, de 38 mm de espesor, con cantos de PVC, lámina de aluminio de 0,5 mm de espesor dispuesta en la cara inferior y una capa de acabado de gres porcelánico, estilo cemento, serie Meteor "GRESPANIA", color antracita, acabado liso, de 598x598 mm y 10 mm de espesor apoyadas sobre pies regulables de acero galvanizado, para alturas de hasta 150 mm.
Piso elevado registrable formado por paneles autoportantes de 600x600 mm y 48 mm de espesor, formados por un soporte base de tablero aglomerado, de 38 mm de espesor, con cantos de PVC, lámina de aluminio de 0,5 mm de espesor dispuesta en la cara inferior y una capa de acabado de gres porcelánico, estilo cemento, serie Meteor "GRESPANIA", color antracita, acabado liso, de 598x598 mm y 10 mm de espesor apoyadas sobre pies regulables de acero galvanizado, para alturas de hasta 150 mm, fijados a la superficie de apoyo con adhesivo. Incluso parte proporcional de preparación de la superficie de apoyo de los pedestales mediante aspirado y limpieza de restos de obra, replanteo y fijación de los pedestales al suelo con pegamento, colocación de almohadillas sobre los pedestales y fijación de la rosca que regula su altura con pegamento, y banda perimetral de lana de roca para la desolidarización del perímetro. Totalmente montado.
Incluye: Replanteo de los ejes de los pedestales y marcado de niveles. Colocación, nivelación y fijación de pedestales. Colocación de los paneles. Limpieza final del piso.
Criterio de medición de proyecto: Superficie útil, medida según documentación gráfica de Proyecto. No se ha incrementado la cantidad de trabajo por roturas y recortes, ya que en la descomposición se ha considerado un 5% más de piezas.
Criterio de medición de obra: Se medirá la superficie realmente ejecutada según especificaciones de Proyecto.

| Código | Ud | Descripción | Rendimiento | Precio | Importe |
|---|---|---|---|---|---|
| mt12psk040a | m | Banda perimetral de lana de roca de 12 mm de espesor y 100 mm de ancho. (material) | 1.000 | 28.99 | 28.99 |
| mt12psk080a | Ud | Cartucho de 600 cm³ de pegamento para fijación de pies regulables a la superficie de apoyo. (material) | 0.010 | 81.40 | 0.81 |
| mt12psk060J | Ud | Pie regulable de acero galvanizado, para alturas de hasta 150 mm. Incluso accesorios. (material) | 3.000 | 13.29 | 39.87 |
| mt12stg010gabb | m² | Panel autoportante para el sistema de piso elevado registrable "GRESPANIA", de 600x600 mm y 48 mm de espesor, formado por un soporte base de tablero aglomerado, de 38 mm de espesor, biselado y rematado perimetralmente con PVC, color a elegir, lámina de aluminio de 0,5 mm de espesor dispuesta en la cara inferior y una capa de acabado de gres porcelánico, estilo cemento, serie Meteor "GRESPANIA", color antracita, acabado liso, de 598x598 mm 10 mm de espesor; clasificación 2/2/A/2. (material) | 1.050 | 651.55 | 684.13 |
| op00ato010 |  | Atornillador. | 1.000 | 0.00 | 0.00 |
| op00tal010 |  | Taladro. | 1.000 | 0.00 | 0.00 |
| op00tro010 |  | Tronzador. | 1.000 | 0.00 | 0.00 |
| mo011 | h | Montador. (mano de obra) | 0.455 | 42.94 | 19.54 |
| mo080 | h | Ayudante de montador. (mano de obra) | 0.455 | 31.00 | 14.11 |
| % | % | Herramienta menor | 2 % | 787.45 | 15.75 |
|  |  | Costes directos |  |  | 803.20 |
