# Piso interior de mosaico hidráulico. Colocación en capa fina

- Propiedad del archivo: CYPE INGENIEROS, S.A.
- Formato: FIEBDC-3/2002
- Ámbito geográfico: Guatemala
- Divisa: GTQ
- Costes indirectos: 3.00 %
- Gastos generales: 13.00 %
- Beneficio industrial: 6.00 %
- IVA: 12.00 %

## R Revestimientos y trasdosados

### RS Pisos

#### RSU De baldosas hidráulicas

**RSU010** m² Piso interior de mosaico hidráulico. Colocación en capa fina.
Piso interior de mosaico hidráulico, con piezas de 10x10 cm, cuadradas, monocolor, gama básica; con resistencia al deslizamiento media. COLOCACIÓN: en capa fina y mediante doble encolado con adhesivo cementoso de fraguado normal, C1 sin ninguna característica adicional, gris. TRATAMIENTO SUPERFICIAL: con producto impermeabilizante para el sellado de poros. REJUNTADO: con mortero de juntas cementoso tipo L, color blanco, para juntas de hasta 3 mm.
Incluye: Replanteo y marcado de niveles. Preparación de las juntas. Extendido de la capa de adhesivo. Encolado de la cara inferior de la pieza. Colocación de las piezas. Humectación y limpieza de la superficie. Aplicación del tratamiento superficial. Relleno de juntas de separación entre piezas. Limpieza del exceso de material de rejuntado con un paño húmedo.
Criterio de medición de proyecto: Superficie útil, medida según documentación gráfica de Proyecto. No se ha incrementado la cantidad de trabajo por roturas y recortes, ya que en la descomposición se ha considerado un 5% más de piezas.
Criterio de medición de obra: Se medirá la superficie realmente ejecutada según especificaciones de Proyecto.

| Código | Ud | Descripción | Rendimiento | Precio | Importe |
|---|---|---|---|---|---|
| mt18bhi020ia | m² | Mosaico hidráulico, con piezas de 10x10 cm, cuadradas, monocolor, gama básica; con resistencia al deslizamiento media. (material) | 1.050 | 604.20 | 634.41 |
| mt09mcr021g | kg | Adhesivo cementoso de fraguado normal, C1, color gris. (material) | 6.000 | 2.69 | 16.14 |
| mt18wwa020 | l | Emulsión de resinas para el sellado de poros en pisos hidráulicos. (material) | 0.100 | 58.80 | 5.88 |
| mt09mcp020bE | kg | Mortero de juntas cementoso, tipo L, color blanco, para juntas de hasta 3 mm, a base de cemento blanco de alta resistencia y aditivos especiales, para rejuntado de piezas cerámicas con grado de absorción medio-alto. (material) | 1.350 | 12.43 | 16.78 |
| op00sie030 |  | Sierra de disco de diamante, para mesa de trabajo, de corte húmedo. | 1.000 | 0.00 | 0.00 |
| mo023 | h | Pisero. (mano de obra) | 1.034 | 59.07 | 61.08 |
| mo061 | h | Ayudante de pisero. (mano de obra) | 1.034 | 44.16 | 45.66 |
| % | % | Herramienta menor | 2 % | 779.95 | 15.60 |
|  |  | Costes directos |  |  | 795.55 |
