# Trampilla de registro gama Básica

- Propiedad del archivo: CYPE INGENIEROS, S.A.
- Formato: FIEBDC-3/2002
- Ámbito geográfico: Guatemala
- Divisa: GTQ
- Costes indirectos: 3.00 %
- Gastos generales: 13.00 %
- Beneficio industrial: 6.00 %
- IVA: 12.00 %

## R Revestimientos y trasdosados

### RT Cielos falsos

#### RTC Continuos, de placas de yeso laminado

**RTC021** Ud Trampilla de registro gama Básica, Basic 12,5, sistema E102.a "KNAUF", de 300x300 mm, formada por marco de aluminio y puerta de placa de yeso laminado (1 impregnada (H1), de 12,5 mm de espesor), para cielo falso continuo de placas de yeso laminado. Incluso accesorios de montaje.
Trampilla de registro gama Básica, Basic 12,5, sistema E102.a "KNAUF", de 300x300 mm, formada por marco de aluminio y puerta de placa de yeso laminado (1 impregnada (H1), de 12,5 mm de espesor), para cielo falso continuo de placas de yeso laminado. Incluso accesorios de montaje.
Incluye: Marcado y corte de la placa de yeso laminado. Colocación de la trampilla.
Criterio de medición de proyecto: Número de unidades previstas, según documentación gráfica de Proyecto.
Criterio de medición de obra: Se medirá el número de unidades realmente colocadas según especificaciones de Proyecto.
Criterio de valoración económica: El precio incluye la resolución de encuentros y puntos singulares.

| Código | Ud | Descripción | Rendimiento | Precio | Importe |
|---|---|---|---|---|---|
| mt12ppk060acdfbb | Ud | Trampilla de registro gama Básica, Basic 12,5, sistema E102.a "KNAUF", de 300x300 mm, formada por marco de aluminio y puerta de placa de yeso laminado (1 impregnada (H1), de 12,5 mm de espesor). (material) | 1.000 | 218.57 | 218.57 |
| op00fre010 |  | Fresadora. | 0.100 | 0.00 | 0.00 |
| mo015 | h | Instalador de cielos falsos. (mano de obra) | 0.379 | 42.94 | 16.27 |
| mo082 | h | Ayudante instalador de cielos falsos. (mano de obra) | 0.190 | 31.00 | 5.89 |
| % | % | Herramienta menor | 2 % | 240.73 | 4.81 |
|  |  | Costes directos |  |  | 245.54 |
