# Escalón múltiple de yeso, para solución perimetral de techo

- Propiedad del archivo: CYPE INGENIEROS, S.A.
- Formato: FIEBDC-3/2002
- Ámbito geográfico: Guatemala
- Divisa: GTQ
- Costes indirectos: 3.00 %
- Gastos generales: 13.00 %
- Beneficio industrial: 6.00 %
- IVA: 12.00 %

## R Revestimientos y trasdosados

### RT Cielos falsos en interiores

#### RTP Prefabricados de yeso

**RTP035** m Escalón múltiple de yeso, para solución perimetral de techo.
Escalón múltiple de yeso, de 5x5x5x120 cm, para solución perimetral de techo, recibido con cola para yeso. Incluso accesorios de fijación.
Incluye: Replanteo y trazado en los paramentos de la situación del escalón múltiple. Presentación y corte de las piezas. Humectación de la base de fijación. Extendido de la cola. Colocación y rejuntado de las piezas. Repasos de encuentros entre piezas, esquinas y rincones.
Criterio de medición de proyecto: Longitud medida según documentación gráfica de Proyecto.
Criterio de medición de obra: Se medirá la longitud realmente ejecutada según especificaciones de Proyecto.

| Código | Ud | Descripción | Rendimiento | Precio | Importe |
|---|---|---|---|---|---|
| mt12rea070a | m | Escalón múltiple de yeso, de 5x5x5x120 cm. (material) | 1.050 | 79.61 | 83.59 |
| mt09eyc030 | kg | Cola para yeso. (material) | 0.090 | 2.69 | 0.24 |
| mo035 | h | Escayolista. (mano de obra) | 0.189 | 59.07 | 11.16 |
| % | % | Herramienta menor | 2 % | 94.99 | 1.90 |
|  |  | Costes directos |  |  | 96.89 |
