# Junta perimetral de dilatación en piso continuo de concreto

- Propiedad del archivo: CYPE INGENIEROS, S.A.
- Formato: FIEBDC-3/2002
- Ámbito geográfico: Guatemala
- Divisa: GTQ
- Costes indirectos: 3.00 %
- Gastos generales: 13.00 %
- Beneficio industrial: 6.00 %
- IVA: 12.00 %

## U Urbanización interior de la parcela

### UX Pisos exteriores

#### UXC Continuos de concreto

**UXC110** m Junta perimetral de dilatación en piso continuo de concreto.
Junta perimetral de dilatación de 10 mm de ancho y 100 mm de profundidad, en piso continuo de concreto, con lámina de espuma de polietileno en el encuentro del piso con los paramentos que delimitan su perímetro y con todos aquellos elementos constructivos integrados en su superficie, tales como columnas, sumideros, pozos de visita y muros.
Incluye: Replanteo de las juntas. Corte de las láminas. Colocación de la lámina de espuma de polietileno.
Criterio de medición de proyecto: Longitud medida según documentación gráfica de Proyecto.
Criterio de medición de obra: Se medirá la longitud realmente ejecutada según especificaciones de Proyecto.

| Código | Ud | Descripción | Rendimiento | Precio | Importe |
|---|---|---|---|---|---|
| mt16pnc021b | m² | Lámina de espuma de polietileno de alta densidad, de 10 mm de espesor; proporcionando una reducción del nivel global de presión de ruido de impactos de 20 dB. (material) | 0.105 | 42.41 | 4.45 |
| mo113 | h | Peón mampostero. (mano de obra) | 0.062 | 42.54 | 2.64 |
| % | % | Herramienta menor | 2 % | 7.09 | 0.14 |
|  |  | Costes directos |  |  | 7.23 |
