# Aplicación manual de impregnación hidrofugante incolora inhibidora de la corrosión

- Propiedad del archivo: CYPE INGENIEROS, S.A.
- Formato: FIEBDC-3/2002
- Ámbito geográfico: Guatemala
- Divisa: GTQ
- Costes indirectos: 3.00 %
- Gastos generales: 13.00 %
- Beneficio industrial: 6.00 %
- IVA: 12.00 %

**EHY052** m² Aplicación manual de impregnación hidrofugante incolora inhibidora de la corrosión, de baja viscosidad, a base de silano e inhibidores de corrosión organofuncionales, sobre superficie de concreto reforzado, para la obtención de una capa protectora frente a la corrosión de las armadurías y permeable al vapor de agua, aplicada con brocha o rodillo en dos capas, con 0,33 l/m² de consumo medio por capa.
Aplicación manual de impregnación hidrofugante incolora inhibidora de la corrosión, de baja viscosidad, a base de silano e inhibidores de corrosión organofuncionales, sobre superficie de concreto reforzado, para la obtención de una capa protectora frente a la corrosión de las armadurías y permeable al vapor de agua, aplicada con brocha o rodillo en dos capas, con 0,33 l/m² de consumo medio por capa.
Incluye: Limpieza de la superficie soporte. Aplicación del producto.
Criterio de medición de proyecto: Superficie medida según documentación gráfica de Proyecto.
Criterio de medición de obra: Se medirá la superficie realmente ejecutada según especificaciones de Proyecto.

| Código | Ud | Descripción | Rendimiento | Precio | Importe |
|---|---|---|---|---|---|
| mt27tsb020a | l | Impregnación hidrofugante incolora inhibidora de la corrosión, de baja viscosidad, a base de silano e inhibidores de corrosión organofuncionales, permeable al vapor de agua, para la protección frente a la corrosión de elementos de concreto reforzado y pretensado. (material) | 0.660 | 445.56 | 294.07 |
| mo020 | h | Mampostero. (mano de obra) | 0.200 | 41.70 | 8.34 |
| mo113 | h | Peón mampostero. (mano de obra) | 0.200 | 29.78 | 5.96 |
| % | % | Herramienta menor | 2 % | 308.37 | 6.17 |
|  |  | Costes directos |  |  | 314.54 |
