# Tabique de placas de yeso laminado, para cerramiento de hueco de ascensor. Sistema "PLACO"

- Propiedad del archivo: CYPE Ingenieros S.A.
- Formato: FIEBDC-3/2016
- Programa: Generador de precios de la construcción. CYPE Ingenieros, S.A.
- Fecha: 17/04/2024
- Ámbito geográfico: Guatemala
- Divisa: GTQ
- Costes indirectos: 3 %
- Gastos generales: 13 %
- Beneficio industrial: 6 %
- IVA: 12 %

## F Fachadas y particiones

### FB Tabiquería de entramado autoportante

#### FBY De placas de yeso laminado

**FBY080** m² Tabique de placas de yeso laminado, para cerramiento de hueco de ascensor. Sistema "PLACO".
Cerramiento de hueco de ascensor mediante el sistema Shaftwall EI 120 "PLACO" de tabique múltiple, con una resistencia al fuego de 120 minutos, de 4,50 m de altura máxima y 105 mm de espesor total, con nivel de calidad del acabado estándar (Q2), formado por una estructura simple, de perfiles de lámina de acero galvanizado de 60 mm de ancho, a base de canales (elementos horizontales) 62SC55, 62C50 y 62J70, montantes (elementos verticales) 60I70, separados 600 mm entre sí y perfiles de fijación G102, a la que se atornillan cuatro placas en total una placa Coreboard en una cara y tres placas corta fuegos (PPF) en la otra cara. Incluso banda corta fuegos Firestrip; fijaciones para el anclaje de canales y montantes metálicos; sellador Sealant; tornillería para la fijación de las placas; cinta de papel con refuerzo metálico "PLACO" y pasta y cinta para el tratamiento de juntas.
Criterio de valoración económica: El precio incluye la resolución de encuentros y puntos singulares, pero no incluye el aislamiento a colocar entre los montantes.
Incluye: Replanteo y trazado en la losa inferior y en el superior de los tabiques a realizar. Colocación y fijación de los canales. Colocación y fijación de los montantes sobre los elementos horizontales. Corte de las placas. Montaje de la placa interior. Colocación, sobre los montantes, de los perfiles de fijación. Colocación de refuerzos locales. Aplicación de sellador sobre el perímetro de la estructura. Fijación de las placas para el cierre de la segunda cara del tabique. Replanteo de las cajas para alojamiento de materiales eléctricos y de paso de instalaciones, y posterior perforación de las placas. Tratamiento de juntas.
Criterio de medición de proyecto: Superficie medida según documentación gráfica de Proyecto, sin duplicar esquinas ni encuentros, deduciendo los huecos de superficie mayor de 8 m² y la mitad del hueco para los de superficie entre 5 y 8 m².
Criterio de medición de obra: Se medirá la superficie realmente ejecutada según especificaciones de Proyecto, sin duplicar esquinas ni encuentros, deduciendo los huecos de superficie mayor de 8 m² y la mitad del hueco para los de superficie entre 5 y 8 m².

| Código | Ud | Descripción | Rendimiento | Precio | Importe |
|---|---|---|---|---|---|
| mt12sap020a | m | Canal de perfil de acero galvanizado, 60SC55 "PLACO", fabricado mediante laminación en frío, 60x30 mm de sección y 0,6 mm de espesor. (material) | 0.51 | 25.16 | 12.832 |
| mt12sap020b | m | Canal de perfil de acero galvanizado, 62C50 "PLACO", fabricado mediante laminación en frío, 60x30 mm de sección y 0,5 mm de espesor. (material) | 0.26 | 22.27 | 5.790 |
| mt12sap020c | m | Canal de perfil de acero galvanizado, 62JC70 "PLACO", fabricado mediante laminación en frío, 62x70 mm de sección y 0,7 mm de espesor. (material) | 0.26 | 47.52 | 12.355 |
| mt12sap030a | m | Montante de perfil de acero galvanizado, 60I70 "PLACO", fabricado mediante laminación en frío, 60x38 mm de sección y 0,7 mm de espesor. (material) | 1.58 | 49.45 | 78.131 |
| mt12plj040a | m | Banda corta fuegos Firestrip "PLACO", suministrada en rollos de 3,6 m de longitud. (material) | 1.03 | 35.17 | 36.225 |
| mt12sap010a | m² | Placa de yeso laminado DFH1 / - 600 / 3000 / 19 / con los bordes longitudinales cuadrados, Coreboard "PLACO", formada por un alma de yeso de origen natural embutida e íntimamente ligada a dos láminas de cartón fuerte. (material) | 1.1 | 192.98 | 212.278 |
| mt12sap040a | m | Perfil de fijación de acero galvanizado, G102 "PLACO", fabricado mediante laminación en frío, 35x15 mm de sección y 0,4 mm de espesor. (material) | 3.5 | 10.7 | 37.450 |
| mt12sap050a | m | Perfil angular de acero galvanizado, GA3 "PLACO", fabricado mediante laminación en frío, 32x19 mm de sección y 0,7 mm de espesor. (material) | 0.26 | 18.41 | 4.787 |
| mt12sap060a | Ud | Cartucho de 600 cm³ de sellador, Sealant "PLACO", para el sellado de encuentros de los perfiles con los paramentos. (material) | 0.06 | 88.81 | 5.329 |
| mt12plk010gfocd | m² | Placa de yeso laminado DF / - 1200 / 2500 / 15 / con los bordes longitudinales afinados, Placoflam PPF 15 "PLACO", formada por un alma de yeso de origen natural embutida e íntimamente ligada a dos láminas de cartón fuerte, reforzada por la inclusión en la masa de fibra de vidrio de hilo corto no tejido para mejorar su cohesión a temperaturas altas. (material) | 3.26 | 79.53 | 259.268 |
| mt12plt010a | Ud | Tornillo autorroscante TTPC 25 "PLACO", con cabeza de trompeta, de 25 mm de longitud, para instalación de placas de yeso laminado sobre perfiles de espesor inferior a 6 mm. (material) | 15.75 | 0.13 | 2.048 |
| mt12plt010d | Ud | Tornillo autorroscante TTPC 45 "PLACO", con cabeza de trompeta, de 45 mm de longitud, para instalación de placas de yeso laminado sobre perfiles de espesor inferior a 6 mm. (material) | 15.75 | 0.21 | 3.308 |
| mt12plt010e | Ud | Tornillo autorroscante TTPC 55 "PLACO", con cabeza de trompeta, de 55 mm de longitud, para instalación de placas de yeso laminado sobre perfiles de espesor inferior a 6 mm. (material) | 15.75 | 0.27 | 4.253 |
| mt12plj010a | m | Cinta microperforada de papel "PLACO", de 50 mm de ancho, para acabado de juntas de placas de yeso laminado. (material) | 6 | 0.52 | 3.120 |
| mt12plm010a | kg | Pasta de secado en polvo SN "PLACO"; Euroclase A2-s1, d0 de reacción al fuego, rango de temperatura de trabajo de 5 a 30°C, para aplicación manual con cinta de juntas; para el tratamiento de las juntas de las placas de yeso laminado. (material) | 2.04 | 10.89 | 22.216 |
| mo053 | h | Montador de prefabricados interiores. (mano de obra) | 0.847 | 60.7 | 51.413 |
| mo100 | h | Ayudante de montador de prefabricados interiores. (mano de obra) | 0.847 | 44.16 | 37.404 |
| % | % | Herramienta menor | 2 % | 788.207 | 15.764 |
|  |  | Costes directos |  |  | 803.971 |

Residuos:
- colocación: mt12sap020a; factor de residuo 0.0135985
- colocación: mt12sap020b; factor de residuo 0.0147894
- colocación: mt12sap020c; factor de residuo 0.0053
- colocación: mt12sap030a; factor de residuo 0.0053
- colocación: mt12sap010a; factor de residuo 0.012195
- colocación: mt12sap040a; factor de residuo 0.0188
- colocación: mt12sap050a; factor de residuo 0.0163778
- colocación: mt12plk010gfocd; factor de residuo 0.018
- colocación: mt12plt010a; factor de residuo 0.00533333
- colocación: mt12plt010d; factor de residuo 0.00521739
- colocación: mt12plt010e; factor de residuo 0.00518519
- colocación: mt12plj010a Cinta microperforada de papel "PLACO", de 50 mm de ancho, para acabado de juntas de placas de yeso laminado; factor de residuo 0.0440299
- colocación: mt12plm010a; factor de residuo 0.03

## Recursos

**mt12sap020a** m Canal de perfil de acero galvanizado
Datos técnicos: Coste energético 86.773 MJ; Emisión de CO2 2.662 kg; Código LER 17 04 05; Masa del elemento 0.65 kg; Volumen 0.00031 m3
Residuos:
- embalaje: re170203 Plástico. (componente de residuo); rendimiento 0.006 kg; Código LER 17 02 03; Masa del elemento 1 kg; Volumen 0.001667 m3

**mt12sap020b** m Canal de perfil de acero galvanizado
Datos técnicos: Coste energético 88.074 MJ; Emisión de CO2 2.701 kg; Código LER 17 04 05; Masa del elemento 0.66 kg; Volumen 0.000314 m3
Residuos:
- embalaje: re170203 Plástico; rendimiento 0.006 kg

**mt12sap020c** m Canal de perfil de acero galvanizado
Datos técnicos: Coste energético 88.278 MJ; Emisión de CO2 2.711 kg; Código LER 17 04 05; Masa del elemento 0.66 kg; Volumen 0.000314 m3
Residuos:
- embalaje: re170203 Plástico; rendimiento 0.008 kg

**mt12sap030a** m Montante de perfil de acero galvanizado
Datos técnicos: Coste energético 86.952 MJ; Emisión de CO2 2.671 kg; Código LER 17 04 05; Masa del elemento 0.65 kg; Volumen 0.00031 m3
Residuos:
- embalaje: re170203 Plástico; rendimiento 0.008 kg

**mt12sap010a** m² Placa de yeso laminado DFH1 / - 600 / 3000 / 19 / con los bordes longitudinales cuadrados
Datos técnicos: Coste energético 418.380 MJ; Emisión de CO2 6.243 kg; Código LER 17 08 02; Masa del elemento 15.9 kg; Volumen 0.0159 m3
Residuos:
- embalaje: re170203 Plástico; rendimiento 0.009 kg

**mt12sap040a** m Perfil de fijación de acero galvanizado
Datos técnicos: Coste energético 69.426 MJ; Emisión de CO2 2.130 kg; Código LER 17 04 05; Masa del elemento 0.52 kg; Volumen 0.000248 m3
Residuos:
- embalaje: re170203 Plástico; rendimiento 0.005 kg

**mt12sap050a** m Perfil angular de acero galvanizado
Datos técnicos: Coste energético 36.333 MJ; Emisión de CO2 1.120 kg; Código LER 17 04 05; Masa del elemento 0.27 kg; Volumen 0.000129 m3
Residuos:
- embalaje: re170203 Plástico; rendimiento 0.006 kg

**mt12plk010gfocd** m² Placa de yeso laminado DF / - 1200 / 2500 / 15 / con los bordes longitudinales afinados
Datos técnicos: Coste energético 39.290 MJ; Emisión de CO2 2.119 kg; Código LER 17 08 02; Masa del elemento 12.35 kg; Volumen 0.01235 m3
Residuos:
- embalaje: re170203 Plástico; rendimiento 0.004 kg

**mt12plt010a** Ud Tornillo autorroscante TTPC 25 "PLACO"
Datos técnicos: Coste energético 0.015 MJ; Emisión de CO2 0.002 kg; Código LER 17 04 05; Masa del elemento 0.0015 kg
Residuos:
- embalaje: re150101 Envases de papel y cartón. (componente de residuo); rendimiento 0.001 kg; Código LER 15 01 01; Masa del elemento 1 kg; Volumen 0.001333 m3

**mt12plt010d** Ud Tornillo autorroscante TTPC 45 "PLACO"
Datos técnicos: Coste energético 0.023 MJ; Emisión de CO2 0.002 kg; Código LER 17 04 05; Masa del elemento 0.0023 kg; Volumen 0.000001 m3
Residuos:
- embalaje: re150101 Envases de papel y cartón; rendimiento 0.001 kg

**mt12plt010e** Ud Tornillo autorroscante TTPC 55 "PLACO"
Datos técnicos: Coste energético 0.027 MJ; Emisión de CO2 0.002 kg; Código LER 17 04 05; Masa del elemento 0.0027 kg; Volumen 0.000001 m3
Residuos:
- embalaje: re150101 Envases de papel y cartón; rendimiento 0.001 kg

**mt12plj010a** m Cinta microperforada de papel "PLACO", de 50 mm de ancho, para acabado de juntas de placas de yeso laminado
Datos técnicos: Coste energético 0.004 MJ; Emisión de CO2 0.006 kg; Código LER 20 01 01; Masa del elemento 0.0067 kg; Volumen 0.000009 m3

**mt12plm010a** kg Pasta de secado en polvo SN "PLACO"; Euroclase A2-s1
Datos técnicos: Coste energético 9.578 MJ; Emisión de CO2 0.386 kg; Código LER 17 08 02; Masa del elemento 1 kg; Volumen 0.001 m3
Residuos:
- embalaje: re170203 Plástico; rendimiento 0.02 kg
