# Fachada simple, de lámina perfilada de acero

- Propiedad del archivo: CYPE Ingenieros S.A.
- Formato: FIEBDC-3/2016
- Programa: Generador de precios de la construcción. CYPE Ingenieros, S.A.
- Fecha: 17/12/2021
- Ámbito geográfico: Guatemala
- Divisa: GTQ
- Costes indirectos: 3 %
- Gastos generales: 13 %
- Beneficio industrial: 6 %
- IVA: 12 %

## F Fachadas y particiones

### FL Fachadas ligeras

#### FLA Metálicas

**FLA010** m² Fachada simple, de lámina perfilada de acero.
Fachada simple, de lámina perfilada de acero galvanizado, de 1 mm de espesor, con nervios de entre 20 y 25 mm de altura de cresta, a una separación de entre 280 y 290 mm, colocada en posición horizontal con un traslape de la chapa superior de 100 mm y un traslape lateral de un trapecio y fijada mecánicamente a una estructura portante o auxiliar. Incluso accesorios de fijación de las láminas y cinta flexible de butilo, adhesiva por ambas caras, para el sellado de estanqueidad de los solapes entre láminas perfiladas.
Incluye: Replanteo de las chapas. Corte, preparación y colocación de las láminas. Sellado de juntas. Fijación mecánica de las láminas.
Criterio de medición de proyecto: Superficie medida según documentación gráfica de Proyecto, sin duplicar esquinas ni encuentros, deduciendo los huecos de superficie mayor de 3 m².
Criterio de medición de obra: Se medirá la superficie realmente ejecutada según especificaciones de Proyecto, sin duplicar esquinas ni encuentros, deduciendo los huecos de superficie mayor de 3 m².
Criterio de valoración económica: El precio no incluye la estructura soporte ni la resolución de puntos singulares.

| Código | Ud | Descripción | Rendimiento | Precio | Importe |
|---|---|---|---|---|---|
| mt13ccg100x | m² | Lámina perfilada de acero galvanizado, de 1 mm de espesor, con nervios de entre 20 y 25 mm de altura de cresta, a una separación de entre 280 y 290 mm e inercia entre 5 y 6 cm4. (material) | 1.03 | 74.92 | 77.168 |
| mt13ccg130b | Ud | Tornillo autorroscante de 5,5x50 mm de acero inoxidable, con arandela de EPDM de 16 mm de diámetro. (material) | 3.06 | 4.15 | 12.699 |
| mt13ccg130a | Ud | Tornillo autorroscante de 4,8x22 mm de acero inoxidable, con arandela de EPDM de 16 mm de diámetro. (material) | 0.48 | 2.74 | 1.315 |
| mt13dcp020b | m | Cinta flexible de butilo, adhesiva por ambas caras, para el sellado de estanqueidad de los solapes entre láminas perfiladas. (material) | 1.02 | 18.83 | 19.207 |
| mo051 | h | Montador de cerramientos industriales. (mano de obra) | 0.397 | 46.16 | 18.326 |
| mo098 | h | Ayudante de montador de cerramientos industriales. (mano de obra) | 0.397 | 33.52 | 13.307 |
| % | % | Herramienta menor | 2 % | 142.022 | 2.840 |
|  |  | Costes directos |  |  | 144.862 |

Residuos:
- colocación: mt13ccg100x; factor de residuo 0.0358331

## Recursos

**mt13ccg100x** m² Lámina perfilada de acero galvanizado
Datos técnicos: Coste energético 297.148 MJ; Emisión de CO2 30.214 kg; Código LER 17 04 05; Masa del elemento 11.77 kg; Volumen 0.005605 m3
Residuos:
- embalaje: re170203 Plástico. (componente de residuo); rendimiento 0.021 kg; Código LER 17 02 03; Masa del elemento 1 kg; Volumen 0.001667 m3

**mt13dcp020b** m Cinta flexible de butilo
Datos técnicos: Coste energético 7.996 MJ; Emisión de CO2 0.348 kg
