# Anclaje químico compuesto por resina y varilla roscada de acero galvanizado calidad 5.8, con tuerca y arandela, de 10 mm de diámetro, para fijación de elemento no estructural sobre mampostería

- Propiedad del archivo: CYPE INGENIEROS, S.A.
- Formato: FIEBDC-3/2002
- Ámbito geográfico: Guatemala
- Divisa: GTQ
- Costes indirectos: 3.00 %
- Gastos generales: 13.00 %
- Beneficio industrial: 6.00 %
- IVA: 12.00 %

**HAF020** Ud Anclaje químico compuesto por resina y varilla roscada de acero galvanizado calidad 5.8, con tuerca y arandela, de 10 mm de diámetro, para fijación de elemento no estructural sobre mampostería.
Anclaje químico compuesto por resina y varilla roscada de acero galvanizado calidad 5.8, con tuerca y arandela, de 10 mm de diámetro, para fijación de elemento no estructural sobre mampostería. Incluso replanteo, ejecución del taladro y limpieza con aire a presión, inyección de la resina y relleno de más del 50% del volumen del orificio realizado, introducción de la varilla roscada, aplicación del par de apriete con llave dinamométrica tras esperar el tiempo de fraguado indicado y limpieza de restos.
Incluye: Replanteo de la posición del anclaje. Ejecución del taladro. Limpieza del polvo del interior del taladro. Inyección de la resina. Inserción de la varilla roscada. Aplicación del par de apriete con llave dinamométrica. Limpieza de restos.
Criterio de medición de proyecto: Número de unidades previstas, según documentación gráfica de Proyecto.
Criterio de medición de obra: Se medirá el número de unidades realmente ejecutadas según especificaciones de Proyecto.

| Código | Ud | Descripción | Rendimiento | Precio | Importe |
|---|---|---|---|---|---|
| mt26aaq010b | Ud | Anclaje químico compuesto por resina y varilla roscada de acero galvanizado calidad 5.8, según ISO 898-1; con tuerca y arandela, de 10 mm de diámetro. (material) | 1.000 | 30.99 | 30.99 |
| mo113 | h | Peón mampostero. (mano de obra) | 0.049 | 30.74 | 1.51 |
| % | % | Herramienta menor | 2 % | 32.50 | 0.65 |
|  |  | Costes directos |  |  | 33.15 |
