# Jamba de concreto polímero de superficie pulida, color a elegir, de 50x2 cm

- Propiedad del archivo: CYPE INGENIEROS, S.A.
- Formato: FIEBDC-3/2002
- Ámbito geográfico: Guatemala
- Costes indirectos: 3.00 %
- Gastos generales: 13.00 %
- Beneficio industrial: 6.00 %
- IVA: 12.00 %

**HRJ010** m Jamba de concreto polímero de superficie pulida, color a elegir, de 50x2 cm.
Formación de jamba de concreto polímero de superficie pulida, color a elegir, de 50x2 cm, con anclaje metálico de acero inoxidable, recibida con una capa de mortero de cemento, confeccionado en obra, con aditivo hidrófugo, dosificación 1:3, con un espesor de 15 mm, sobre la que se introducen los anclajes metálicos, previendo una junta de 5 mm entre piezas. Incluso sellado entre piezas y uniones con los cerramientos y carpinterías con masilla de poliuretano de gran flexibilidad.
Incluye: Replanteo de las piezas en el hueco o remate. Colocación de reglas y plomadas sujetas al muro. Colocación, aplomado, nivelación y alineación. Sellado de juntas y limpieza de la jamba.
Criterio de medición de proyecto: Longitud medida por su mayor desarrollo lineal, según documentación gráfica de Proyecto.
Criterio de medición de obra: Se medirá, por su mayor desarrollo lineal, la longitud realmente ejecutada según especificaciones de Proyecto, incluyendo la longitud que pudiera perderse en ingletes.

| Código | Ud | Descripción | Rendimiento | Precio | Importe |
|---|---|---|---|---|---|
| mt08aaa010a | m³ | Agua. (material) | 0.006 | 1.20 | 0.01 |
| mt01arg005a | t | Arena de cantera, para mortero preparado en obra. (material) | 0.007 | 16.65 | 0.12 |
| mt08cem000q | kg | Cemento gris en sacos. (material) | 2.250 | 0.21 | 0.47 |
| mt08adt010 | kg | Aditivo hidrófugo para impermeabilización de morteros u concretos. (material) | 0.045 | 0.96 | 0.04 |
| mt20wwa040 | kg | Adhesivo cementoso flexible y de gran adherencia. (material) | 3.000 | 0.50 | 1.50 |
| mt20rhl020A | m | Jamba de concreto polímero de superficie pulida, color a elegir, de 50x2 cm, con anclaje metálico de acero inoxidable. (material) | 1.050 | 46.61 | 48.94 |
| mt20wwa025 | m | Perfil de espuma de polietileno, de 6 mm de diámetro, para relleno de juntas. (material) | 0.500 | 0.39 | 0.20 |
| mt20wwa035 | Ud | Bote de imprimación para masillas (250 cm³). (material) | 0.051 | 5.34 | 0.27 |
| mt20wwa030 | Ud | Bote de masilla de poliuretano impermeable (310 cm³). (material) | 0.101 | 5.24 | 0.53 |
| mq06hor010 | h | Concretera mecánica. (maquinaria) | 0.006 | 1.24 | 0.01 |
| mo020 | h | Mampostero. (mano de obra) | 0.380 | 3.67 | 1.39 |
| mo113 | h | Peón mampostero. (mano de obra) | 0.431 | 2.60 | 1.12 |
| % | % | Herramienta menor | 2 % | 54.60 | 1.09 |
|  |  | Costes directos |  |  | 55.69 |
