# Remate de cornisa de mármol Blanco Macael, de 21 a 25 cm de ancho y 2 cm de espesor

- Propiedad del archivo: CYPE INGENIEROS, S.A.
- Formato: FIEBDC-3/2002
- Ámbito geográfico: Guatemala
- Costes indirectos: 3.00 %
- Gastos generales: 13.00 %
- Beneficio industrial: 6.00 %
- IVA: 12.00 %

**HRM020** m Remate de cornisa de mármol Blanco Macael, de 21 a 25 cm de ancho y 2 cm de espesor.
Formación de remate de cornisa de mármol Blanco Macael, de 21 a 25 cm de ancho y 2 cm de espesor, con goterón, cara y canto recto pulidos, recibido con una capa de mortero de cemento, confeccionado en obra, con aditivo hidrófugo, dosificación 1:4, creando una pendiente suficiente para evacuar el agua. Incluso rejuntado entre piezas y uniones con los cerramientos con mortero de juntas especial para revestimientos de piedra natural.
Incluye: Replanteo de las piezas. Colocación de reglas y plomadas sujetas al muro. Colocación, aplomado, nivelación y alineación. Rejuntado y limpieza.
Criterio de medición de proyecto: Longitud medida por su mayor desarrollo lineal, según documentación gráfica de Proyecto.
Criterio de medición de obra: Se medirá, por su mayor desarrollo lineal, la longitud realmente ejecutada según especificaciones de Proyecto, incluyendo la longitud que pudiera perderse en ingletes.

| Código | Ud | Descripción | Rendimiento | Precio | Importe |
|---|---|---|---|---|---|
| mt08aaa010a | m³ | Agua. (material) | 0.006 | 1.20 | 0.01 |
| mt01arg005a | t | Arena de cantera, para mortero preparado en obra. (material) | 0.009 | 16.65 | 0.15 |
| mt08cem000q | kg | Cemento gris en sacos. (material) | 2.280 | 0.21 | 0.48 |
| mt08adt010 | kg | Aditivo hidrófugo para impermeabilización de morteros u concretos. (material) | 0.046 | 0.96 | 0.04 |
| mt20rpn010fa | m | Remate de cornisa de mármol Blanco Macael, de 21 a 25 cm de ancho y 2 cm de espesor, con goterón, cara y canto recto pulidos. (material) | 1.050 | 16.89 | 17.73 |
| mt09mcr220 | kg | Mortero de rejuntado para revestimientos, interiores o exteriores, de piedra natural, pulida o para pulir, compuesto de cemento, agregados a base de polvo de mármol, pigmentos resistentes a los álcalis y aditivos especiales. (material) | 0.019 | 1.39 | 0.03 |
| mq06hor010 | h | Concretera mecánica. (maquinaria) | 0.006 | 1.24 | 0.01 |
| mo020 | h | Mampostero. (mano de obra) | 0.208 | 3.67 | 0.76 |
| mo113 | h | Peón mampostero. (mano de obra) | 0.268 | 2.60 | 0.70 |
| % | % | Herramienta menor | 2 % | 19.91 | 0.40 |
|  |  | Costes directos |  |  | 20.31 |
