# Pasarela para control centralizado de calderas

- Propiedad del archivo: CYPE Ingenieros S.A.
- Formato: FIEBDC-3/2016
- Programa: Generador de precios de la construcción. CYPE Ingenieros, S.A.
- Fecha: 17/04/2024
- Ámbito geográfico: Guatemala
- Divisa: GTQ
- Costes indirectos: 3 %
- Gastos generales: 13 %
- Beneficio industrial: 6 %
- IVA: 12 %

## I Instalaciones

### IC Calefacción, refrigeración, climatización y agua caliente sanitaria

#### ICX Dispositivos de control centralizado

**ICX030** Ud Pasarela para control centralizado de calderas.
Módulo de comunicación con puerto RS232, para calderas con cuadro de regulación, con convertidor de puerto USB a puerto RS232. Totalmente montado, conexionado y probado.
Incluye: Replanteo. Colocación y fijación de la pasarela. Colocación de los accesorios.
Criterio de medición de proyecto: Número de unidades previstas, según documentación gráfica de Proyecto.
Criterio de medición de obra: Se medirá el número de unidades realmente ejecutadas según especificaciones de Proyecto.

| Código | Ud | Descripción | Rendimiento | Precio | Importe |
|---|---|---|---|---|---|
| mt38cbu800a | Ud | Módulo de comunicación con puerto RS232, para calderas con cuadro de regulación. (material) | 1 | 5193.02 | 5193.020 |
| mt38cbu804a | Ud | Convertidor de puerto USB a puerto RS232. (material) | 1 | 324.56 | 324.560 |
| mo005 | h | Instalador de climatización. (mano de obra) | 0.119 | 60.7 | 7.223 |
| mo104 | h | Ayudante instalador de climatización. (mano de obra) | 0.119 | 44.07 | 5.244 |
| % | % | Herramienta menor | 2 % | 5530.047 | 110.601 |
|  |  | Costes directos |  |  | 5640.648 |
