# Luminaria. Instalación en superficie

- Propiedad del archivo: CYPE Ingenieros S.A.
- Formato: FIEBDC-3/2016
- Programa: Generador de precios de la construcción. CYPE Ingenieros, S.A.
- Fecha: 22/09/2023
- Ámbito geográfico: Guatemala
- Divisa: GTQ
- Costes indirectos: 3 %
- Gastos generales: 13 %
- Beneficio industrial: 6 %
- IVA: 12 %

## I Instalaciones

### II Iluminación

#### III Interior

**III140** Ud Luminaria. Instalación en superficie.
Luminaria de techo de altura reducida y luz reflejada, de 585x550x56 mm, para 2 lámparas fluorescentes T5 de 24 W, con cuerpo de luminaria formado por perfiles de aluminio extruido y cabeceras de 3 mm de espesor, acabado termoesmaltado, de color blanco; reflector de lámina de acero, acabado termoesmaltado, de color blanco; protección IP20 y aislamiento clase F. Instalación en superficie. Incluso lámparas.
Incluye: Replanteo. Montaje, conexionado y comprobación de su correcto funcionamiento.
Criterio de medición de proyecto: Número de unidades previstas, según documentación gráfica de Proyecto.
Criterio de medición de obra: Se medirá el número de unidades realmente ejecutadas según especificaciones de Proyecto.

| Código | Ud | Descripción | Rendimiento | Precio | Importe |
|---|---|---|---|---|---|
| mt34ode010eb | Ud | Luminaria de techo de altura reducida y luz reflejada, de 585x550x56 mm, para 2 lámparas fluorescentes T5 de 24 W, con cuerpo de luminaria formado por perfiles de aluminio extruido y cabeceras de 3 mm de espesor, acabado termoesmaltado, de color blanco; reflector de lámina de acero, acabado termoesmaltado, de color blanco; protección IP20 y aislamiento clase F. (material) | 1 | 2341.04 | 2341.040 |
| mt34tuf010b | Ud | Tubo fluorescente T5 de 24 W. (material) | 2 | 65.22 | 130.440 |
| mo003 | h | Electricista. (mano de obra) | 0.175 | 58.03 | 10.155 |
| mo102 | h | Ayudante de electricista. (mano de obra) | 0.175 | 42.14 | 7.375 |
| % | % | Herramienta menor | 2 % | 2489.010 | 49.780 |
|  |  | Costes directos |  |  | 2538.790 |

## Recursos

**mt34ode010eb** Ud Luminaria de techo de altura reducida y luz reflejada
Datos técnicos: Coste energético 398.512 MJ; Emisión de CO2 28.586 kg
Residuos:
- embalaje: re150101 Envases de papel y cartón. (componente de residuo); rendimiento 0.18 kg; Código LER 15 01 01; Masa del elemento 1 kg; Volumen 0.001333 m3
- embalaje: re170203 Plástico. (componente de residuo); rendimiento 0.09 kg; Código LER 17 02 03; Masa del elemento 1 kg; Volumen 0.001667 m3
