# Luminaria. Instalación en superficie

- Propiedad del archivo: CYPE Ingenieros S.A.
- Formato: FIEBDC-3/2016
- Programa: Generador de precios de la construcción. CYPE Ingenieros, S.A.
- Fecha: 22/09/2023
- Ámbito geográfico: Guatemala
- Divisa: GTQ
- Costes indirectos: 3 %
- Gastos generales: 13 %
- Beneficio industrial: 6 %
- IVA: 12 %

## I Instalaciones

### II Iluminación

#### III Interior

**III140** Ud Luminaria. Instalación en superficie.
Luminaria lineal, de 2281x85x85 mm, para 2 lámparas fluorescentes T5 de 54 W, con cuerpo de luminaria formado por perfiles de aluminio extruido, acabado termoesmaltado de color gris RAL 9006; tapas finales; difusor opal de alta transmitancia; reflector interior acabado termoesmaltado, de color blanco; protección IP20. Instalación en superficie. Incluso lámparas.
Incluye: Replanteo. Montaje, conexionado y comprobación de su correcto funcionamiento.
Criterio de medición de proyecto: Número de unidades previstas, según documentación gráfica de Proyecto.
Criterio de medición de obra: Se medirá el número de unidades realmente ejecutadas según especificaciones de Proyecto.

| Código | Ud | Descripción | Rendimiento | Precio | Importe |
|---|---|---|---|---|---|
| mt34ode470sh | Ud | Luminaria lineal, de 2281x85x85 mm, para 2 lámparas fluorescentes T5 de 54 W, con cuerpo de luminaria formado por perfiles de aluminio extruido, acabado termoesmaltado de color gris RAL 9006; tapas finales; difusor opal de alta transmitancia; reflector interior acabado termoesmaltado, de color blanco; protección IP20. (material) | 1 | 3214.81 | 3214.810 |
| mt34tuf010g | Ud | Tubo fluorescente T5 de 54 W. (material) | 2 | 79.26 | 158.520 |
| mo003 | h | Electricista. (mano de obra) | 0.175 | 58.03 | 10.155 |
| mo102 | h | Ayudante de electricista. (mano de obra) | 0.175 | 42.14 | 7.375 |
| % | % | Herramienta menor | 2 % | 3390.860 | 67.817 |
|  |  | Costes directos |  |  | 3458.677 |

## Recursos

**mt34ode470sh** Ud Luminaria lineal
Datos técnicos: Coste energético 736.491 MJ; Emisión de CO2 54.146 kg
Residuos:
- embalaje: re150101 Envases de papel y cartón. (componente de residuo); rendimiento 0.18 kg; Código LER 15 01 01; Masa del elemento 1 kg; Volumen 0.001333 m3
- embalaje: re170203 Plástico. (componente de residuo); rendimiento 0.09 kg; Código LER 17 02 03; Masa del elemento 1 kg; Volumen 0.001667 m3
