# Luminaria para cabecero de cama de hospital. Instalación en superficie

- Propiedad del archivo: CYPE Ingenieros S.A.
- Formato: FIEBDC-3/2016
- Programa: Generador de precios de la construcción. CYPE Ingenieros, S.A.
- Fecha: 17/04/2024
- Ámbito geográfico: Guatemala
- Divisa: GTQ
- Costes indirectos: 3 %
- Gastos generales: 13 %
- Beneficio industrial: 6 %
- IVA: 12 %

## I Instalaciones

### II Iluminación

#### III Interior

**III021** Ud Luminaria para cabecero de cama de hospital. Instalación en superficie.
Luminaria rectangular para cabecero de cama de hospital, de aluminio extruido, acabado termoesmaltado, de color RAL 9006, no regulable, de 206x966x74 mm, con lámpara LED, temperatura de color 4000 K, de 20 W, de luz directa, lámpara LED, temperatura de color 4000 K, de 14 W, de luz indirecta, óptica formada por dos reflectores interiores de color blanco, difusores de policarbonato, índice de reproducción cromática mayor de 80, flujo luminoso 1100 lúmenes de luz directa, flujo luminoso 2000 lúmenes de luz indirecta, alimentación a 220/240 V y 50-60 Hz, grado de protección IP40. Instalación en superficie.
Incluye: Replanteo. Montaje, conexionado y comprobación de su correcto funcionamiento.
Criterio de medición de proyecto: Número de unidades previstas, según documentación gráfica de Proyecto.
Criterio de medición de obra: Se medirá el número de unidades realmente ejecutadas según especificaciones de Proyecto.

| Código | Ud | Descripción | Rendimiento | Precio | Importe |
|---|---|---|---|---|---|
| mt34lle190a | Ud | Luminaria rectangular para cabecero de cama de hospital, de aluminio extruido, acabado termoesmaltado, de color RAL 9006, no regulable, de 206x966x74 mm, con lámpara LED, temperatura de color 4000 K, de 20 W, de luz directa, lámpara LED, temperatura de color 4000 K, de 14 W, de luz indirecta, óptica formada por dos reflectores interiores de color blanco, difusores de policarbonato, índice de reproducción cromática mayor de 80, flujo luminoso 1100 lúmenes de luz directa, flujo luminoso 2000 lúmenes de luz indirecta, alimentación a 220/240 V y 50-60 Hz, grado de protección IP40. (material) | 1 | 7189.34 | 7189.340 |
| mo003 | h | Electricista. (mano de obra) | 0.292 | 60.7 | 17.724 |
| mo102 | h | Ayudante de electricista. (mano de obra) | 0.292 | 44.07 | 12.868 |
| % | % | Herramienta menor | 2 % | 7219.932 | 144.399 |
|  |  | Costes directos |  |  | 7364.331 |

## Recursos

**mt34lle190a** Ud Luminaria rectangular para cabecero de cama de hospital
Datos técnicos: Coste energético 643.157 MJ; Emisión de CO2 46.766 kg
Residuos:
- embalaje: re150101 Envases de papel y cartón. (componente de residuo); rendimiento 0.18 kg; Código LER 15 01 01; Masa del elemento 1 kg; Volumen 0.001333 m3
- embalaje: re170203 Plástico. (componente de residuo); rendimiento 0.09 kg; Código LER 17 02 03; Masa del elemento 1 kg; Volumen 0.001667 m3
