# Aislamiento térmico reflexivo por el interior en fachada de doble hoja de mampostería a la vista

- Propiedad del archivo: CYPE INGENIEROS, S.A.
- Formato: FIEBDC-3/2002
- Ámbito geográfico: Guatemala
- Costes indirectos: 3.00 %
- Gastos generales: 13.00 %
- Beneficio industrial: 6.00 %
- IVA: 12.00 %

**NAF011** m² Aislamiento térmico reflexivo por el interior en fachada de doble hoja de mampostería a la vista, formado por un sistema reflexivo de 12 mm de espesor con una densidad nominal de 29,17 kg/m³, compuesto de núcleo aislante de espuma de polietileno, revestido con una lámina de aluminio en cada cara, fijado sobre rastreles de madera.
Suministro y colocación de aislamiento térmico reflexivo por el interior en fachada de doble hoja de mampostería a la vista, formado por un sistema reflexivo de 12 mm de espesor con una densidad nominal de 29,17 kg/m³, compuesto de núcleo aislante de espuma de polietileno, revestido con una lámina de aluminio en cada cara, fijado sobre rastreles de madera y sellado de solapes con cinta adhesiva de aluminio. Incluso parte proporcional de cortes y limpieza.
Incluye: Revisión de la superficie del paramento base en el que se realiza la fijación del aislamiento de acuerdo con las exigencias de la técnica a emplear. Corte y preparación del aislamiento. Colocación del aislamiento.
Criterio de medición de proyecto: Superficie medida según documentación gráfica de Proyecto.
Criterio de medición de obra: Se medirá la superficie realmente ejecutada según especificaciones de Proyecto.

| Código | Ud | Descripción | Rendimiento | Precio | Importe |
|---|---|---|---|---|---|
| mt16arg010b | m² | Aislamiento térmico reflexivo, compuesto de núcleo aislante de espuma de polietileno, revestido con una lámina de aluminio en cada cara, de 12 mm de espesor, con una densidad nominal de 29,17 kg/m³, una resistencia térmica de 3,5 m²K/W y una conductividad térmica de 0,029 W/(mK), suministrado en rollos de 1,60x12,50 m. (material) | 1.100 | 11.66 | 12.83 |
| mt42www020 | m | Cinta de aluminio de 50 micras de espesor y 65 mm de ancho a base de resinas acrílicas. (material) | 0.440 | 0.27 | 0.12 |
| mt13blw155a | m | Rastrel de madera de pino, con humedad inferior al 15%, de 30x40 mm. (material) | 1.000 | 0.86 | 0.86 |
| mt13blw131 | Ud | Tornillo para sujeción de rastrel. (material) | 4.000 | 0.26 | 1.04 |
| mt16aaa070 | Ud | Grapa de acero inoxidable, de 14 mm. (material) | 2.000 | 0.51 | 1.02 |
| mo054 | h | Montador de aislamientos. (mano de obra) | 0.192 | 3.80 | 0.73 |
| mo101 | h | Ayudante de montador de aislamientos. (mano de obra) | 0.192 | 2.70 | 0.52 |
| % | % | Herramienta menor | 2 % | 17.12 | 0.34 |
|  |  | Costes directos |  |  | 17.46 |
