# Aislamiento térmico de pisos flotantes, con placas de nódulos de poliestireno

- Propiedad del archivo: CYPE Ingenieros S.A.
- Formato: FIEBDC-3/2016
- Programa: Generador de precios de la construcción. CYPE Ingenieros, S.A.
- Fecha: 17/04/2024
- Ámbito geográfico: Guatemala
- Divisa: GTQ
- Costes indirectos: 3 %
- Gastos generales: 13 %
- Beneficio industrial: 6 %
- IVA: 12 %

## N Aislamientos e impermeabilizaciones

### NA Aislamientos térmicos

#### NAL Pisos flotantes

**NAL035** m² Aislamiento térmico de pisos flotantes, con placas de nódulos de poliestireno.
Aislamiento térmico de pisos flotantes formado por, placa de nódulos, de poliestireno expandido (EPS), 75,5x106 cm.
Incluye: Limpieza y preparación de la superficie soporte. Replanteo y corte del aislamiento. Colocación del aislamiento y sus complementos.
Criterio de medición de proyecto: Superficie medida según documentación gráfica de Proyecto.
Criterio de medición de obra: Se medirá la superficie realmente ejecutada según especificaciones de Proyecto.

| Código | Ud | Descripción | Rendimiento | Precio | Importe |
|---|---|---|---|---|---|
| mt17sch010a | m² | Placa de nódulos, de poliestireno expandido (EPS), 75,5x106 cm, para tubo de 16 mm de diámetro, paso del tubo múltiplo de 7,5 cm, unión entre placas mediante machihembrado, adecuada para bases de piso de mortero de cemento convencional. (material) | 1 | 210.96 | 210.960 |
| mo054 | h | Montador de aislamientos. (mano de obra) | 0.048 | 60.7 | 2.914 |
| mo101 | h | Ayudante de montador de aislamientos. (mano de obra) | 0.048 | 44.16 | 2.120 |
| % | % | Herramienta menor | 2 % | 215.994 | 4.320 |
|  |  | Costes directos |  |  | 220.314 |

Residuos:
- colocación: mt17sch010a; factor de residuo 0.024

## Recursos

**mt17sch010a** m² Placa de nódulos
Datos técnicos: Coste energético 66.746 MJ; Emisión de CO2 2.330 kg; Código LER 17 06 04; Masa del elemento 0.69 kg; Volumen 0.00115 m3
Residuos:
- embalaje: re170203 Plástico. (componente de residuo); rendimiento 0.034 kg; Código LER 17 02 03; Masa del elemento 1 kg; Volumen 0.001667 m3
