# Sustitución de capa de impermeabilización deteriorada

- Propiedad del archivo: CYPE INGENIEROS, S.A.
- Formato: FIEBDC-3/2002
- Ámbito geográfico: Guatemala
- Divisa: GTQ
- Costes indirectos: 3.00 %
- Gastos generales: 13.00 %
- Beneficio industrial: 6.00 %
- IVA: 12.00 %

**QAW060** m² Sustitución de capa de impermeabilización deteriorada, en cubierta plana, no transitable, autoprotegida, por impermeabilización monocapa adherida, formada por una manto prefabricado de betún modificado con plastómero APP, de 3,5 mm de espesor, con armaduría de fieltro de poliéster reforzado y estabilizado de 150 g/m², con autoprotección mineral de color rojo totalmente adherido con soplete.
Sustitución de capa de impermeabilización deteriorada, en cubierta plana, no transitable, autoprotegida, por impermeabilización monocapa adherida, formada por una manto prefabricado de betún modificado con plastómero APP, de 3,5 mm de espesor, con armaduría de fieltro de poliéster reforzado y estabilizado de 150 g/m², con autoprotección mineral de color rojo totalmente adherido con soplete.
Incluye: Replanteo. Retirada de la lámina deteriorada. Acopio del material retirado. Limpieza y preparación de la superficie. Colocación de la impermeabilización. Limpieza de los restos de obra. Carga manual del material retirado y restos de obra sobre camión o contenedor.
Criterio de medición de proyecto: Superficie medida en proyección horizontal, según documentación gráfica de Proyecto, desde las caras interiores de los antepechos o petos perimetrales que la limitan.
Criterio de medición de obra: Se medirá, en proyección horizontal, la superficie realmente ejecutada según especificaciones de Proyecto, desde las caras interiores de los antepechos o petos perimetrales que la limitan.

| Código | Ud | Descripción | Rendimiento | Precio | Importe |
|---|---|---|---|---|---|
| mt14lga040m | m² | Manto prefabricado de betún modificado con plastómero APP, de 3,5 mm de espesor, masa nominal 5 kg/m², con armaduría de fieltro de poliéster reforzado y estabilizado de 150 g/m², con autoprotección mineral de color rojo. (material) | 1.200 | 66.57 | 79.88 |
| mo029 | h | Aplicador de membranas impermeabilizantes. (mano de obra) | 0.395 | 41.70 | 16.47 |
| mo067 | h | Ayudante aplicador de membranas impermeabilizantes. (mano de obra) | 0.197 | 31.00 | 6.11 |
| % | % | Herramienta menor | 2 % | 102.46 | 2.05 |
|  |  | Costes directos |  |  | 104.51 |
