# Revestimiento mural con corcho

- Propiedad del archivo: CYPE Ingenieros S.A.
- Formato: FIEBDC-3/2016
- Programa: Generador de precios de la construcción. CYPE Ingenieros, S.A.
- Fecha: 17/04/2024
- Ámbito geográfico: Guatemala
- Divisa: GTQ
- Costes indirectos: 3 %
- Gastos generales: 13 %
- Beneficio industrial: 6 %
- IVA: 12 %

## R Revestimientos y trasdosados

### RD Decorativos

#### RDC De corcho

**RDC010** m² Revestimiento mural con corcho.
Revestimiento mural, formado por planchas de corcho, de 600x300x4 mm, peso 2,166 kg/m², densidad 450 kg/m³, Euroclase Dfl-s1 de reacción al fuego, acabado natural. COLOCACIÓN: en interiores con masilla de poliuretano.
Incluye: Limpieza y preparación de la superficie soporte. Replanteo. Replanteo de las losetas. Aplicación del adhesivo. Colocación y fijación del revestimiento. Resolución de encuentros y puntos singulares.
Criterio de medición de proyecto: Superficie medida según documentación gráfica de Proyecto, deduciendo los huecos de superficie mayor de 2 m².
Criterio de medición de obra: Se medirá la superficie realmente ejecutada según especificaciones de Proyecto, deduciendo los huecos de superficie mayor de 2 m².

| Código | Ud | Descripción | Rendimiento | Precio | Importe |
|---|---|---|---|---|---|
| mt29pco040c | m² | Plancha de corcho, de 600x300x4 mm, peso 2,166 kg/m², densidad 450 kg/m³, Euroclase Dfl-s1 de reacción al fuego, acabado natural. (material) | 1.05 | 230.58 | 242.109 |
| mt29cam040b | Ud | Cartucho de 310 cm³ de masilla de poliuretano, para fijación de planchas de corcho. (material) | 0.595 | 53.67 | 31.934 |
| mo011 | h | Montador. (mano de obra) | 0.584 | 60.7 | 35.449 |
| mo080 | h | Ayudante de montador. (mano de obra) | 0.584 | 44.16 | 25.789 |
| % | % | Herramienta menor | 2 % | 335.281 | 6.706 |
|  |  | Costes directos |  |  | 341.987 |
