# FIEBDC-3

- Propiedad del archivo: CYPE INGENIEROS, S.A.
- Formato: FIEBDC-3/2002
- Ámbito geográfico: Guatemala
- Costes indirectos: 3.00 %
- Gastos generales: 13.00 %
- Beneficio industrial: 6.00 %
- IVA: 12.00 %

| Código | Ud | Descripción | Precio |
|---|---|---|---|
| mo004 | h | Instalador de aparatos de calefacción. (mano de obra) | 3.80 |
| mo103 | h | Ayudante instalador de aparatos de calefacción. (mano de obra) | 2.70 |

**RDM010** m² Revestimiento con tablero de fibras de madera y resinas sintéticas de densidad media (MDF), hidrófugo, sin recubrimiento, de 19 mm de espesor, clavado a rastreles de madera de pino de 5x5 cm, dispuestos cada 40 cm, fijados con tornillos sobre el paramento vertical.
Suministro y colocación de revestimiento decorativo de paramentos interiores mediante tablero de fibras de madera y resinas sintéticas de densidad media (MDF), hidrófugo, sin recubrimiento, de 19 mm de espesor, clavado sobre entramado de rastreles de madera de 5x5 cm, dispuestos cada 40 cm, fijados con tornillos sobre la superficie regularizada de paramentos verticales interiores. Incluso parte proporcional de preparación y limpieza de la superficie, formación de encuentros, cortes del material y remates perimetrales.
Incluye: Preparación y limpieza de la superficie a revestir. Replanteo de juntas, huecos y encuentros. Replanteo de los rastreles del entramado. Corte y presentación de los tableros. Colocación sobre el entramado. Resolución del perímetro del revestimiento. Limpieza de la superficie.
Criterio de medición de proyecto: Superficie medida según documentación gráfica de Proyecto, deduciendo los huecos de superficie mayor de 2 m².
Criterio de medición de obra: Se medirá la superficie realmente ejecutada según especificaciones de Proyecto, deduciendo los huecos de superficie mayor de 2 m².

| Código | Ud | Descripción | Rendimiento | Precio | Importe |
|---|---|---|---|---|---|
| mt18mva010c | m | Rastrel de madera de pino, con humedad entre 8% y 12%, de 50x50 mm. (material) | 2.000 | 1.98 | 3.96 |
| mt29tma120 | Ud | Tornillo de acero galvanizado, de 80 mm de longitud, con arandela. (material) | 3.000 | 0.10 | 0.30 |
| mt29tma130 | Ud | Taco largo, de plástico, para pared. (material) | 3.000 | 0.02 | 0.06 |
| mt29tma030c | m² | Tablero de fibras de madera y resinas sintéticas de densidad media (MDF), hidrófugo, sin recubrimiento, de 19 mm de espesor, para revestimiento de paramentos verticales interiores. (material) | 1.050 | 6.73 | 7.07 |
| mt13eag022 | Ud | Clavo de acero para fijación de rastrel de madera a soporte de madera. (material) | 3.000 | 0.04 | 0.12 |
| mo017 | h | Carpintero. (mano de obra) | 0.578 | 3.74 | 2.16 |
| mo058 | h | Ayudante de carpintero. (mano de obra) | 0.289 | 2.72 | 0.79 |
| % | % | Herramienta menor | 2 % | 14.46 | 0.29 |
|  |  | Costes directos |  |  | 14.75 |
