# Laca sintética para madera

- Propiedad del archivo: CYPE Ingenieros S.A.
- Formato: FIEBDC-3/2016
- Programa: Generador de precios de la construcción. CYPE Ingenieros, S.A.
- Fecha: 17/04/2024
- Ámbito geográfico: Guatemala
- Divisa: GTQ
- Costes indirectos: 3 %
- Gastos generales: 13 %
- Beneficio industrial: 6 %
- IVA: 12 %

## R Revestimientos y trasdosados

### RM Pinturas y tratamientos sobre soporte de madera

#### RML Lacas

**RML010** m² Laca sintética para madera.
Aplicación manual de dos manos de laca de poliuretano, acabado brillante, color blanco, aplicado con brocha, rodillo o pistola, diluidas con un 5% a 15% de diluyente, (rendimiento: 0,074 l/m² cada mano); previa aplicación de una mano de imprimación selladora, para interior y exterior, a base de resinas sintéticas, (rendimiento: 0,113 l/m²), sobre superficie de barandillas o pasamanos de madera, en interiores. Incluso líquido protector incoloro para tratamiento preventivo contra la carcoma.
Criterio de valoración económica: El precio incluye la protección de los elementos del entorno que puedan verse afectados durante los trabajos, pero no incluye la preparación del soporte.
Incluye: Aplicación del tratamiento. Aplicación de una mano de fondo. Aplicación de dos manos de acabado.
Criterio de medición de proyecto: Superficie medida según documentación gráfica de Proyecto, sin descontar huecos, considerando la superficie que encierran, definida por sus dimensiones máximas, por una sola cara.
Criterio de medición de obra: Se medirá la superficie realmente ejecutada según especificaciones de Proyecto, por una sola cara, considerando la superficie que encierran, definida por sus dimensiones máximas.

| Código | Ud | Descripción | Rendimiento | Precio | Importe |
|---|---|---|---|---|---|
| mt27tlr050a | l | Líquido protector incoloro para tratamiento preventivo contra la carcoma, para aplicar con brocha o rodillo. (material) | 0.25 | 9.71 | 2.428 |
| mt27lni005a | l | Imprimación selladora, para interior y exterior, a base de resinas sintéticas, para aplicar con brocha, rodillo o pistola. (material) | 0.113 | 143.11 | 16.171 |
| mt27lni006b | l | Laca de poliuretano para interior y exterior, color blanco, acabado brillante, para aplicar con brocha, rodillo o pistola. (material) | 0.148 | 205.35 | 30.392 |
| mt27lni004 | l | Diluyente, a base de una mezcla de hidrocarburos alifáticos. (material) | 0.015 | 35.12 | 0.527 |
| mo038 | h | Pintor. (mano de obra) | 0.395 | 59.07 | 23.333 |
| mo076 | h | Ayudante de pintor. (mano de obra) | 0.064 | 44.16 | 2.826 |
| % | % | Herramienta menor | 2 % | 75.677 | 1.514 |
|  |  | Costes directos |  |  | 77.191 |
