# Solera seca. Sistema "PLACO"

- Propiedad del archivo: CYPE Ingenieros S.A.
- Formato: FIEBDC-3/2016
- Programa: Generador de precios de la construcción. CYPE Ingenieros, S.A.
- Fecha: 17/04/2024
- Ámbito geográfico: Guatemala
- Divisa: GTQ
- Costes indirectos: 3 %
- Gastos generales: 13 %
- Beneficio industrial: 6 %
- IVA: 12 %

## R Revestimientos y trasdosados

### RS Pisos

#### RSB Bases de piso y grandes recrecidos

**RSB050** m² Solera seca. Sistema "PLACO".
Solera seca. Sistema Placo Force Floor "PLACO", constituido por: barrera de vapor formada por film de polietileno de 0,2 mm de espesor; panel rígido de lana mineral, no revestido, de 20 mm de espesor, resistencia térmica 0,45 m²K/W, conductividad térmica 0,041 W/(mK); placa de solera seca, Solera Rigidur 20 "PLACO", de 20 mm de espesor, con los bordes longitudinales machihembrados compuesta por dos placas de yeso laminado reforzado con fibras, pegadas en fábrica, de 10 mm. Incluso banda estanca autoadhesiva, Banda 45 "PLACO", adhesivo Rigidur Nature Line Suelo "PLACO", para el sellado de juntas entre placas y tornillería para la fijación de las placas.
Criterio de valoración económica: El precio no incluye la superficie soporte.
Incluye: Colocación del film de polietileno. Colocación de la banda perimetral. Colocación del aislamiento. Colocación de las placas.
Criterio de medición de proyecto: Superficie medida según documentación gráfica de Proyecto.
Criterio de medición de obra: Se medirá la superficie realmente ejecutada según especificaciones de Proyecto, sin deducir la superficie ocupada por las columnas situados dentro de su perímetro.

| Código | Ud | Descripción | Rendimiento | Precio | Importe |
|---|---|---|---|---|---|
| mt15mbv100a | m² | Film de polietileno, de 0,2 mm de espesor. (material) | 1.1 | 3.05 | 3.355 |
| mt12plj020c | m | Banda estanca autoadhesiva, Banda 45 "PLACO", de espuma de polietileno de celdas cerradas, de 3 mm de espesor y 45 mm de ancho, para la estanqueidad y aislamiento del perímetro en soleras. (material) | 1.1 | 4.52 | 4.972 |
| mt16lra012a | m² | Panel rígido de lana mineral, no revestido, de 20 mm de espesor, resistencia térmica 0,45 m²K/W, conductividad térmica 0,041 W/(mK), Euroclase A1 de reacción al fuego, densidad 90 kg/m³, calor específico 840 J/kgK, capacidad de absorción de agua a corto plazo <=1 kg/m² y factor de resistencia a la difusión del vapor de agua 1,3. (material) | 1.5 | 108.49 | 162.735 |
| mt12pss010a | m² | Placa de solera seca, Solera Rigidur 20 "PLACO", de 20 mm de espesor, con los bordes longitudinales machihembrados compuesta por dos placas de yeso laminado reforzado con fibras, pegadas en fábrica, de 10 mm. (material) | 1.05 | 255.83 | 268.622 |
| mt12pss020a | kg | Adhesivo Rigidur Nature Line Suelo "PLACO". (material) | 0.04 | 123.1 | 4.924 |
| mt12plt050b | Ud | Tornillo autorroscante Rigidur 30 "PLACO", con cabeza de trompeta, de 30 mm de longitud. (material) | 12 | 0.21 | 2.520 |
| mo053 | h | Montador de prefabricados interiores. (mano de obra) | 0.388 | 60.7 | 23.552 |
| mo100 | h | Ayudante de montador de prefabricados interiores. (mano de obra) | 0.388 | 44.16 | 17.134 |
| % | % | Herramienta menor | 2 % | 487.814 | 9.756 |
|  |  | Costes directos |  |  | 497.570 |

Residuos:
- colocación: mt15mbv100a Film de polietileno, de 0,2 mm de espesor; factor de residuo 0.06
- colocación: mt12plj020c; factor de residuo 0.06
- colocación: mt16lra012a; factor de residuo 0.0477089
- colocación: mt12plt050b Tornillo autorroscante Rigidur 30 "PLACO", con cabeza de trompeta, de 30 mm de longitud; factor de residuo 0.00529412

## Recursos

**mt15mbv100a** m² Film de polietileno, de 0,2 mm de espesor
Datos técnicos: Coste energético 29.185 MJ; Emisión de CO2 1.068 kg; Código LER 17 06 04; Masa del elemento 0.196 kg; Volumen 0.000327 m3
Residuos:
- embalaje: re170203 Plástico. (componente de residuo); rendimiento 0.024 kg; Código LER 17 02 03; Masa del elemento 1 kg; Volumen 0.001667 m3

**mt12plj020c** m Banda estanca autoadhesiva
Datos técnicos: Coste energético 1.399 MJ; Emisión de CO2 0.051 kg; Código LER 17 06 04; Masa del elemento 0.0095 kg; Volumen 0.000016 m3
Residuos:
- embalaje: re170203 Plástico; rendimiento 0.001 kg

**mt16lra012a** m² Panel rígido de lana mineral
Datos técnicos: Coste energético 106.359 MJ; Emisión de CO2 2.816 kg; Código LER 17 06 04; Masa del elemento 1.8 kg; Volumen 0.003 m3
Residuos:
- embalaje: re170203 Plástico; rendimiento 0.024 kg

**mt12plt050b** Ud Tornillo autorroscante Rigidur 30 "PLACO", con cabeza de trompeta, de 30 mm de longitud
Datos técnicos: Coste energético 0.017 MJ; Emisión de CO2 0.002 kg; Código LER 17 04 05; Masa del elemento 0.0017 kg
Residuos:
- embalaje: re150101 Envases de papel y cartón. (componente de residuo); rendimiento 0.001 kg; Código LER 15 01 01; Masa del elemento 1 kg; Volumen 0.001333 m3
