# Piso elevado registrable "BUTECH"

- Propiedad del archivo: CYPE Ingenieros S.A.
- Formato: FIEBDC-3/2016
- Programa: Generador de precios de la construcción. CYPE Ingenieros, S.A.
- Fecha: 10/06/2023
- Ámbito geográfico: Guatemala
- Divisa: GTQ
- Costes indirectos: 3 %
- Gastos generales: 13 %
- Beneficio industrial: 6 %
- IVA: 12 %

## R Revestimientos y trasdosados

### RS Pisos

#### RSE Técnicos

**RSE050** m² Piso elevado registrable "BUTECH".
Piso elevado registrable "BUTECH", para interior, formado por panel autoportante para el sistema de piso elevado registrable "BUTECH", de 600x600 mm y 48 mm de espesor, formado por un soporte base de tablero aglomerado, de 38 mm de espesor, biselado y rematado perimetralmente con material plástico autoextinguible ABS, lámina aislante de material plástico autoextinguible de 0,1 mm de espesor dispuesta en la cara inferior y una capa de acabado de gres porcelánico, gama STON-KER, serie Alpina, color Beige "BUTECH", "PORCELANOSA GRUPO", de 600x600 mm 10 mm de espesor; clasificación 2/2/A/2, apoyados sobre pies regulables de acero galvanizado, para alturas entre 60 y 100 mm, fijados a la superficie de apoyo con adhesivo. Incluso preparación de la superficie de apoyo de los pedestales mediante aspirado y limpieza de restos de obra, replanteo y fijación de los pedestales al suelo con pegamento, colocación de almohadillas sobre los pedestales y fijación de la rosca que regula su altura con pegamento, y banda perimetral de lana de roca para la desolidarización del perímetro. Totalmente montado.
Incluye: Replanteo de los ejes de los pedestales y marcado de niveles. Colocación, nivelación y fijación de pedestales. Colocación de los paneles. Limpieza final del piso.
Criterio de medición de proyecto: Superficie útil, medida según documentación gráfica de Proyecto. No se ha incrementado la cantidad de trabajo por roturas y recortes, ya que en la descomposición se ha considerado un 5% más de piezas.
Criterio de medición de obra: Se medirá la superficie realmente ejecutada según especificaciones de Proyecto.

| Código | Ud | Descripción | Rendimiento | Precio | Importe |
|---|---|---|---|---|---|
| mt12psk080a | Ud | Cartucho de 600 cm³ de pegamento, para fijación de pies regulables a la superficie de apoyo. (material) | 0.01 | 113.47 | 1.135 |
| mt12psk040b | m | Banda perimetral de lana de roca de 12 mm de espesor, 100 mm de ancho y 1200 mm de longitud. (material) | 1 | 73.17 | 73.170 |
| mt12psk060e | Ud | Pie regulable de acero galvanizado, para alturas entre 60 y 100 mm. Incluso accesorios. (material) | 3 | 12.68 | 38.040 |
| mt12sbs010aaa1 | m² | Panel autoportante para el sistema de piso elevado registrable "BUTECH", de 600x600 mm y 48 mm de espesor, formado por un soporte base de tablero aglomerado, de 38 mm de espesor, biselado y rematado perimetralmente con material plástico autoextinguible ABS, lámina aislante de material plástico autoextinguible de 0,1 mm de espesor dispuesta en la cara inferior y una capa de acabado de gres porcelánico, gama STON-KER, serie Alpina, color Beige "BUTECH", "PORCELANOSA GRUPO", de 600x600 mm 10 mm de espesor; clasificación 2/2/A/2. (material) | 1 | 770.29 | 770.290 |
| mo011 | h | Montador. (mano de obra) | 0.452 | 58.03 | 26.230 |
| mo080 | h | Ayudante de montador. (mano de obra) | 0.452 | 42.22 | 19.083 |
| % | % | Herramienta menor | 2 % | 927.948 | 18.559 |
|  |  | Costes directos |  |  | 946.507 |

Residuos:
- colocación: mt12psk040b Banda perimetral de lana de roca de 12 mm de espesor, 100 mm de ancho y 1200 mm de longitud; factor de residuo 0.05922
- colocación: mt12sbs010aaa1; factor de residuo 0.0162008

## Recursos

**mt12psk040b** m Banda perimetral de lana de roca de 12 mm de espesor, 100 mm de ancho y 1200 mm de longitud
Datos técnicos: Coste energético 3.037 MJ; Emisión de CO2 0.082 kg; Código LER 17 06 04; Masa del elemento 0.05 kg; Volumen 0.000083 m3
Residuos:
- embalaje: re170203 Plástico. (componente de residuo); rendimiento 0.002 kg; Código LER 17 02 03; Masa del elemento 1 kg; Volumen 0.001667 m3

**mt12sbs010aaa1** m² Panel autoportante para el sistema de piso elevado registrable "BUTECH"
Datos técnicos: Coste energético 1239.583 MJ; Emisión de CO2 28.174 kg; Código LER 17 01 03; Masa del elemento 52.5 kg; Volumen 0.042 m3
Residuos:
- embalaje: re150101 Envases de papel y cartón. (componente de residuo); rendimiento 0.209 kg; Código LER 15 01 01; Masa del elemento 1 kg; Volumen 0.001333 m3
- embalaje: re170201 Madera. (componente de residuo); rendimiento 0.032 kg; Código LER 17 02 01; Masa del elemento 1 kg; Volumen 0.000909 m3
