# FIEBDC-3

- Propiedad del archivo: CYPE INGENIEROS, S.A.
- Formato: FIEBDC-3/2002
- Ámbito geográfico: Guatemala
- Costes indirectos: 3.00 %
- Gastos generales: 13.00 %
- Beneficio industrial: 6.00 %
- IVA: 12.00 %

| Código | Ud | Descripción | Precio |
|---|---|---|---|
| mo031 | h | Aplicador de mortero autonivelante. (mano de obra) | 3.67 |
| mo069 | h | Ayudante aplicador de mortero autonivelante. (mano de obra) | 2.70 |

**RSG090** m² Solado de baldosas de barro cocido de elaboración manual, de 15x15 cm, recibidas y rejuntadas con mortero de cemento 1:4 sin tratamiento superficial.
Suministro y ejecución de piso mediante el método de colocación en capa gruesa, de baldosas de barro cocido de elaboración manual, de 15x15 cm, recibidas con maza de goma sobre una capa semiseca de mortero de cemento 1:4 de 3 cm de espesor, humedecida y espolvoreada superficialmente con cemento; y rejuntadas con mortero de cemento 1:4, dispuesto todo el conjunto sobre una capa de separación o desolidarización de arena o gravilla (no incluida en este precio). Incluso parte proporcional de replanteos, cortes, crucetas de PVC, formación de juntas perimetrales continuas, de ancho no menor de 5 mm, en los límites con paredes, columnas exentas y elevaciones de nivel y, en su caso, juntas de albañil y juntas estructurales existentes en el soporte, eliminación del material sobrante del rejuntado, limpieza del piso, ninguno y limpieza final.
Incluye: Replanteo de los niveles de acabado. Replanteo de la disposición de las baldosas. Extendido de la capa de mortero. Espolvoreo con cemento de la superficie de la capa de mortero. Colocación de las crucetas. Colocación de las baldosas a punta de cuchara. Formación de juntas de mampostero, perimetrales y estructurales. Rejuntado. Eliminación y limpieza del material sobrante. Limpieza final del piso.
Criterio de medición de proyecto: Superficie útil, medida según documentación gráfica de Proyecto. No se ha incrementado la cantidad de trabajo por roturas y recortes, ya que en la descomposición se ha considerado un 5% más de piezas.
Criterio de medición de obra: Se medirá la superficie realmente ejecutada según especificaciones de Proyecto.

| Código | Ud | Descripción | Rendimiento | Precio | Importe |
|---|---|---|---|---|---|
| mt18bdo020ac | m² | Baldosa de barro cocido de elaboración manual, de 15x15 cm. (material) | 1.050 | 51.22 | 53.78 |
| mt09mor010e | m³ | Mortero de cemento CEM II/B-P 32,5 N tipo M-10, confeccionado en obra con 380 kg/m³ de cemento y una proporción en volumen 1/4. (material) | 0.030 | 103.04 | 3.09 |
| mt18acc050b | Ud | Crucetas de PVC para separación entre 3 y 15 mm. (material) | 25.000 | 0.02 | 0.50 |
| mt09mor010e | m³ | Mortero de cemento CEM II/B-P 32,5 N tipo M-10, confeccionado en obra con 380 kg/m³ de cemento y una proporción en volumen 1/4. | 0.004 | 103.04 | 0.41 |
| mo023 | h | Pisero. (mano de obra) | 0.768 | 3.67 | 2.82 |
| mo061 | h | Ayudante de pisero. (mano de obra) | 0.384 | 2.70 | 1.04 |
| % | % | Herramienta menor | 2 % | 61.64 | 1.23 |
|  |  | Costes directos |  |  | 62.87 |
