# Sistema "BUTECH" de solado de piedra natural

- Propiedad del archivo: CYPE Ingenieros S.A.
- Formato: FIEBDC-3/2016
- Programa: Generador de precios de la construcción. CYPE Ingenieros, S.A.
- Fecha: 10/06/2023
- Ámbito geográfico: Guatemala
- Divisa: GTQ
- Costes indirectos: 3 %
- Gastos generales: 13 %
- Beneficio industrial: 6 %
- IVA: 12 %

## R Revestimientos y trasdosados

### RS Pisos

#### RSP De piedra natural

**RSP015** m² Sistema "BUTECH" de solado de piedra natural.
Suministro y colocación de piso de baldosas de mármol Crema Levante, para interiores, de 60x30x2 cm, acabado pulido; recibidas con adhesivo cementoso mejorado, C2 TE S1, deformable, con deslizamiento reducido y tiempo abierto ampliado, One-flex Gris Premium "BUTECH" y extendidas sobre capa de refuerzo de 4 cm de mortero de cemento CEM II/B-P 32,5 N tipo M-10 armado con electromalla tipo 6x6 10/10 de acero Grado 70, con barras separadas 15,24x15,24 cm de Ø 3,43 mm, realizada sobre lámina fonoaislante multicapa Fonopac "BUTECH" de 2,5 mm de espesor, que actúa como aislamiento acústico. Incluso formación de juntas perimetrales continuas, de ancho no menor de 5 mm, en los límites con paredes, columnas exentas y elevaciones de nivel y, en su caso, juntas de albañil y juntas estructurales o de dilatación existentes en el soporte; rejuntado con mortero de juntas cementoso Colorstuk 0-4 "BUTECH", tipo CG 2, color Manhattan, para juntas de hasta 4 mm, y limpieza.
Incluye: Limpieza, nivelación y preparación de la superficie soporte. Replanteo de niveles. Colocación del aislamiento. Aplicación de la capa de nivelación. Replanteo de la disposición de las piezas y juntas de movimiento. Aplicación del adhesivo. Colocación de las baldosas a punta de cuchara. Comprobación de la planeidad. Relleno de las juntas de dilatación. Relleno de juntas de separación entre baldosas.
Criterio de medición de proyecto: Superficie construida, medida según documentación gráfica de Proyecto. No se ha incrementado la cantidad de trabajo por roturas y recortes, ya que en la descomposición se ha considerado un 5% más de piezas.
Criterio de medición de obra: Se medirá la superficie realmente ejecutada según especificaciones de Proyecto.

| Código | Ud | Descripción | Rendimiento | Precio | Importe |
|---|---|---|---|---|---|
| mt16sab010a | m² | Lámina fonoaislante multicapa Fonopac "BUTECH" de 2,5 mm de espesor, constituida por una lámina de caucho sintético EPDM de 1 kg/m² adherida a una lámina de polietileno reticulado de alta densidad de 2 mm de espesor. (material) | 1.05 | 59.04 | 61.992 |
| mt16sab020 | m | Cinta autoadhesiva para sellado de solapes en láminas de aislamiento acústico Cintex de "BUTECH". (material) | 2 | 4.62 | 9.240 |
| mt07ame120aa | m² | Electromalla tipo 6x6 10/10 de acero Grado 70, con barras lisas separadas 15,24x15,24 cm de 3,43 mm de diámetro, según ASTM A 185 y ASTM A 497. (material) | 1.05 | 6.72 | 7.056 |
| mt09mor010e | m³ | Mortero de cemento CEM II/B-P 32,5 N tipo M-10, confeccionado en obra con 380 kg/m³ de cemento y una proporción en volumen 1/4. (material) | 0.04 | 1012.89 | 40.516 |
| mt09mcb010g | kg | Adhesivo cementoso mejorado, C2 TE S1, deformable, con deslizamiento reducido y tiempo abierto ampliado, One-flex Gris Premium "BUTECH", para la colocación en capa fina de piso y revestimientos de mármol y material cerámico en interiores, exteriores y piscinas, a base de cementos de alta resistencia, agregados seleccionados y alto contenido en resinas sintéticas. (material) | 4 | 17.02 | 68.080 |
| mt18bmn010nha | m² | Baldosa de mármol nacional, Crema Levante pulido, 60x30x2 cm. (material) | 1.05 | 191.5 | 201.075 |
| mt09mcb020a | kg | Mortero de juntas cementoso Colorstuk 0-4 "BUTECH", tipo CG2, color Manhattan, para juntas de hasta 4 mm, a base de cementos de alta resistencia, agregados seleccionados, pigmentos y aditivos específicos, para todo tipo de piezas cerámicas y piedras naturales. (material) | 1.5 | 25.08 | 37.620 |
| mt09mcb030a | kg | Aditivo de látex Cl-stuk, "BUTECH", para incrementar la resistencia mecánica y la flexibilidad y disminuir la absorción de agua de morteros de rejuntado. (material) | 1.25 | 12.23 | 15.288 |
| mo020 | h | Mampostero. (mano de obra) | 0.194 | 56.47 | 10.955 |
| mo113 | h | Peón mampostero. (mano de obra) | 0.323 | 40.66 | 13.133 |
| mo023 | h | Pisero. (mano de obra) | 0.427 | 56.47 | 24.113 |
| mo061 | h | Ayudante de pisero. (mano de obra) | 0.427 | 42.22 | 18.028 |
| % | % | Herramienta menor | 2 % | 507.096 | 10.142 |
|  |  | Costes directos |  |  | 517.238 |

Residuos:
- colocación: mt16sab010a; factor de residuo 0.06
- colocación: mt16sab020 Cinta autoadhesiva para sellado de solapes en láminas de aislamiento acústico Cintex de "BUTECH"; factor de residuo 0.07
- colocación: mt07ame120aa; factor de residuo 0.025
- colocación: mt09mor010e; factor de residuo 0.0036
- colocación: mt09mcb010g; factor de residuo 0.061151
- colocación: mt18bmn010nha Baldosa de mármol nacional, Crema Levante pulido, 60x30x2 cm; factor de residuo 0.0385
- colocación: mt09mcb020a; factor de residuo 0.035
- colocación: mt09mcb030a; factor de residuo 0.055

## Recursos

**mt16sab010a** m² Lámina fonoaislante multicapa Fonopac "BUTECH" de 2,5 mm de espesor
Datos técnicos: Coste energético 125.798 MJ; Emisión de CO2 4.062 kg; Código LER 17 06 04; Masa del elemento 1.63 kg; Volumen 0.002717 m3
Residuos:
- embalaje: re170203 Plástico. (componente de residuo); rendimiento 0.024 kg; Código LER 17 02 03; Masa del elemento 1 kg; Volumen 0.001667 m3

**mt16sab020** m Cinta autoadhesiva para sellado de solapes en láminas de aislamiento acústico Cintex de "BUTECH"
Datos técnicos: Coste energético 0.339 MJ; Emisión de CO2 0.017 kg; Código LER 17 06 04; Masa del elemento 0.0025 kg; Volumen 0.000004 m3
Residuos:
- embalaje: re170203 Plástico; rendimiento 0.001 kg

**mt07ame120aa** m² Electromalla tipo 6x6 10/10 de acero Grado 70
Datos técnicos: Coste energético 9.633 MJ; Emisión de CO2 0.500 kg; Código LER 17 04 05; Masa del elemento 0.98 kg; Volumen 0.000467 m3

**mt09mor010e** m³ Mortero de cemento CEM II/B-P 32,5 N tipo M-10
Datos técnicos: Coste energético 3724.000 MJ; Emisión de CO2 323.000 kg; Código LER 17 01 01; Masa del elemento 1900 kg; Volumen 1.266667 m3

**mt09mcb010g** kg Adhesivo cementoso mejorado
Datos técnicos: Coste energético 3.871 MJ; Emisión de CO2 0.344 kg; Código LER 17 09 04; Masa del elemento 1 kg; Volumen 0.000667 m3
Residuos:
- embalaje: re170203 Plástico; rendimiento 0.003 kg

**mt18bmn010nha** m² Baldosa de mármol nacional, Crema Levante pulido, 60x30x2 cm
Datos técnicos: Coste energético 126.029 MJ; Emisión de CO2 4.359 kg; Código LER 01 04 13; Masa del elemento 54 kg; Volumen 0.036 m3
Residuos:
- embalaje: re170201 Madera. (componente de residuo); rendimiento 0.031 kg; Código LER 17 02 01; Masa del elemento 1 kg; Volumen 0.000909 m3
- embalaje: re170203 Plástico; rendimiento 0.02 kg

**mt09mcb020a** kg Mortero de juntas cementoso Colorstuk 0-4 "BUTECH"
Datos técnicos: Coste energético 7.958 MJ; Emisión de CO2 0.580 kg; Código LER 17 09 04; Masa del elemento 1 kg; Volumen 0.000667 m3
Residuos:
- embalaje: re150101 Envases de papel y cartón. (componente de residuo); rendimiento 0.021 kg; Código LER 15 01 01; Masa del elemento 1 kg; Volumen 0.001333 m3
- embalaje: re170201 Madera; rendimiento 0.006 kg
- embalaje: re170203 Plástico; rendimiento 0.009 kg

**mt09mcb030a** kg Aditivo de látex Cl-stuk
Datos técnicos: Coste energético 34.920 MJ; Emisión de CO2 1.764 kg; Código LER 17 09 04; Masa del elemento 1 kg; Volumen 0.000667 m3
Residuos:
- embalaje: re170203 Plástico; rendimiento 0.032 kg
