# Escocia decorada de yeso, para solución perimetral de techo

- Propiedad del archivo: CYPE Ingenieros S.A.
- Formato: FIEBDC-3/2016
- Programa: Generador de precios de la construcción. CYPE Ingenieros, S.A.
- Fecha: 17/04/2024
- Ámbito geográfico: Guatemala
- Divisa: GTQ
- Costes indirectos: 3 %
- Gastos generales: 13 %
- Beneficio industrial: 6 %
- IVA: 12 %

## R Revestimientos y trasdosados

### RT Cielos falsos en interiores

#### RTP Prefabricados de yeso

**RTP030** m Escocia decorada de yeso, para solución perimetral de techo.
Escocia decorada de yeso, de 8x8x125 cm, para solución perimetral de techo, recibida con cola para yeso. Incluso accesorios de fijación.
Incluye: Replanteo y trazado en los paramentos de la situación de la escocia. Presentación y corte de las piezas. Humectación de la base de fijación. Extendido de la cola. Colocación y rejuntado de las piezas. Repasos de encuentros entre piezas, esquinas y rincones.
Criterio de medición de proyecto: Longitud medida según documentación gráfica de Proyecto.
Criterio de medición de obra: Se medirá la longitud realmente ejecutada según especificaciones de Proyecto.

| Código | Ud | Descripción | Rendimiento | Precio | Importe |
|---|---|---|---|---|---|
| mt12rea025aa | m | Escocia decorada de yeso, de 8x8x125 cm. (material) | 1.05 | 56.48 | 59.304 |
| mt09eyc030 | kg | Cola para yeso. (material) | 0.35 | 2.69 | 0.942 |
| mo035 | h | Escayolista. (mano de obra) | 0.227 | 59.07 | 13.409 |
| % | % | Herramienta menor | 2 % | 73.655 | 1.473 |
|  |  | Costes directos |  |  | 75.128 |

Residuos:
- colocación: mt12rea025aa Escocia decorada de yeso, de 8x8x125 cm; factor de residuo 0.0053

## Recursos

**mt12rea025aa** m Escocia decorada de yeso, de 8x8x125 cm
Datos técnicos: Coste energético 7.630 MJ; Emisión de CO2 0.340 kg; Código LER 17 08 02; Masa del elemento 2.2 kg; Volumen 0.0022 m3
Residuos:
- embalaje: re170203 Plástico. (componente de residuo); rendimiento 0.002 kg; Código LER 17 02 03; Masa del elemento 1 kg; Volumen 0.001667 m3
