# Puerta de interior de 1x2 m constituida por malla de simple torsión con acabado galvanizado en caliente de 60 mm de paso de malla y 2,7 mm de diámetro

- Propiedad del archivo: CYPE INGENIEROS, S.A.
- Formato: FIEBDC-3/2002
- Ámbito geográfico: Guatemala
- Costes indirectos: 3.00 %
- Gastos generales: 13.00 %
- Beneficio industrial: 6.00 %
- IVA: 12.00 %

**UVP020** Ud Puerta de interior de 1x2 m constituida por malla de simple torsión con acabado galvanizado en caliente de 60 mm de paso de malla y 2,7 mm de diámetro.
Suministro y colocación de puerta de interior de 1x2 m, situada en cerramiento, constituida por malla de simple torsión con acabado galvanizado en caliente de 60 mm de paso de malla y 2,7 mm de diámetro y postes de tubo de acero galvanizado por inmersión. Incluso parte proporcional de replanteo, apertura de huecos, relleno de concreto f'c=210 kg/cm² (3000 psi), clase de exposición F0 S0 P0 C0, tamaño máximo del agregado 19 mm (3/4"), consistencia blanda para recibido de los postes, colocación de la malla y accesorios de montaje y tesado del conjunto. Totalmente montada.
Incluye: Replanteo de alineaciones y niveles. Marcado de la situación de los postes. Apertura de huecos para colocación de los postes. Colocación de los postes. Fundido del concreto. Colocación de la malla y atirantado del conjunto.
Criterio de medición de proyecto: Número de unidades previstas, según documentación gráfica de Proyecto.
Criterio de medición de obra: Se medirá el número de unidades realmente ejecutadas según especificaciones de Proyecto.

| Código | Ud | Descripción | Rendimiento | Precio | Importe |
|---|---|---|---|---|---|
| mt10hmf050Gde | m³ | Concreto masivo f'c=210 kg/cm² (3000 psi), clase de exposición F0 S0 P0 C0, tamaño máximo del agregado 19 mm (3/4"), consistencia blanda, premezclado, según ACI 318. (material) | 0.100 | 139.15 | 13.92 |
| mt52vst040 | Ud | Puerta de interior constituida por marcos de tubo metálico de 40x20x1,5 mm y 30x15x1,5 mm, y bastidor de tubo de 40x40x1,5 mm con pletina de 40x4 mm para sujeción de malla de simple torsión. (material) | 1.000 | 82.54 | 82.54 |
| mt52vst010km | m² | Malla de simple torsión, de 60 mm de paso de malla y 2,7 mm de diámetro, acabado galvanizado. (material) | 2.050 | 2.06 | 4.22 |
| mo041 | h | Mampostero de obra civil. (mano de obra) | 0.242 | 3.67 | 0.89 |
| mo087 | h | Ayudante de mampostero de obra civil. (mano de obra) | 0.242 | 2.70 | 0.65 |
| mo018 | h | Herrero. (mano de obra) | 0.846 | 3.73 | 3.16 |
| mo059 | h | Ayudante de herrero. (mano de obra) | 0.846 | 2.71 | 2.29 |
| % | % | Herramienta menor | 2 % | 107.67 | 2.15 |
|  |  | Costes directos |  |  | 109.82 |
