# Prueba de baldosas de concreto

- Propiedad del archivo: CYPE Ingenieros S.A.
- Formato: FIEBDC-3/2016
- Programa: Generador de precios de la construcción. CYPE Ingenieros, S.A.
- Fecha: 03/11/2022
- Ámbito geográfico: Guatemala
- Divisa: GTQ
- Costes indirectos: 3 %
- Gastos generales: 13 %
- Beneficio industrial: 6 %
- IVA: 12 %

## X Control de calidad y pruebas

### XB Pisos

#### XBH Concreto

**XBH010** Ud Prueba de baldosas de concreto.
Pruebas a realizar en laboratorio acreditado en el área técnica correspondiente, sobre una muestra de baldosa de concreto, tomada en obra, para la determinación de las siguientes características: aspecto superficial, resistencia a la abrasión, resistencia climática. Incluso desplazamiento a obra, toma de muestra e informe de resultados.
Incluye: Desplazamiento a obra. Toma de muestras. Realización de pruebas. Redacción de informe de los resultados de las pruebas realizadas.
Criterio de medición de proyecto: Prueba a realizar, según documentación del Plan de control de calidad.

| Código | Ud | Descripción | Rendimiento | Precio | Importe |
|---|---|---|---|---|---|
| mt49bah010 | Ud | Prueba para determinar el aspecto superficial de una muestra de baldosa de concreto, incluso desplazamiento a obra, toma de muestra e informe de resultados. (material) | 1 | 613.37 | 613.370 |
| mt49bah040 | Ud | Prueba para determinar la resistencia a la abrasión de una muestra de baldosa de concreto, incluso desplazamiento a obra, toma de muestra e informe de resultados. (material) | 1 | 1625.17 | 1625.170 |
| mt49bah050 | Ud | Prueba para determinar la resistencia climática de una muestra de baldosa de concreto, incluso desplazamiento a obra, toma de muestra e informe de resultados. (material) | 1 | 1368.19 | 1368.190 |
| % | % | Herramienta menor | 2 % | 3606.730 | 72.135 |
|  |  | Costes directos |  |  | 3678.865 |
