# Equipo de regulación y control para colector, mediante cabezales electrotérmicos

- Propiedad del archivo: CYPE Ingenieros S.A.
- Formato: FIEBDC-3/2016
- Programa: Generador de precios de la construcción. CYPE Ingenieros, S.A.
- Fecha: 07/11/2025
- Ámbito geográfico: Guatemala
- Divisa: GTQ
- Costes indirectos: 3 %
- Gastos generales: 13 %
- Beneficio industrial: 6 %
- IVA: 12 %

## I Instalaciones

### IC Calefacción, refrigeración, climatización y agua caliente sanitaria

#### ICE Emisores por agua para calefacción y refrigeración

**ICE150** Ud Equipo de regulación y control para colector, mediante cabezales electrotérmicos.
Sistema de regulación de la temperatura para colector, para calefacción, "DAIKIN", compuesto de cabezales electrotérmicos, modelo EKWCVATR1V3; termostatos con pantalla digital, modelo EKWCTRDI1V3 y centralita de regulación, para gestión de hasta 10 termostatos y 18 cabezales electrotérmicos, modelo EKWUFHTA1V3. Totalmente montado, conexionado y probado.
Incluye: Colocación, fijación y conexionado eléctrico y de comunicación con todos los elementos que lo demanden en la instalación.
Criterio de medición de proyecto: Número de unidades previstas, según documentación gráfica de Proyecto.
Criterio de medición de obra: Se medirá el número de unidades realmente ejecutadas según especificaciones de Proyecto.

| Código | Ud | Descripción | Rendimiento | Precio | Importe |
|---|---|---|---|---|---|
| mt38dai100a | Ud | Centralita de regulación, para gestión de hasta 10 termostatos y 18 cabezales electrotérmicos, modelo EKWUFHTA1V3 "DAIKIN", de dimensiones 90x326,5x50 mm y alimentación monofásica (230V/50Hz). (material) | 1 | 2669.05 | 2669.050 |
| mt42dai521b | Ud | Termostato con pantalla digital, modelo EKWCTRDI1V3 "DAIKIN", de dimensiones 91x88x42 mm y alimentación monofásica (230V/50Hz). (material) | 2 | 1395.44 | 2790.880 |
| mt38dai101a | Ud | Cabezal electrotérmico, modelo EKWCVATR1V3 "DAIKIN", de dimensiones 48,4x44,3x50,3 mm y alimentación monofásica (230V/50Hz). (material) | 4 | 465.15 | 1860.600 |
| mo004 | h | Instalador de aparatos de calefacción. (mano de obra) | 0.762 | 66.67 | 50.803 |
| mo103 | h | Ayudante instalador de aparatos de calefacción. (mano de obra) | 0.762 | 48.4 | 36.881 |
| % | % | Herramienta menor | 2 % | 7408.214 | 148.164 |
|  |  | Costes directos |  |  | 7556.378 |
