# Equipo aire-agua, bomba de calor aerotérmica, para calefacción y refrigeración

- Propiedad del archivo: CYPE INGENIEROS, S.A.
- Formato: FIEBDC-3/2002
- Ámbito geográfico: Guatemala
- Divisa: GTQ
- Costes indirectos: 3.00 %
- Gastos generales: 13.00 %
- Beneficio industrial: 6.00 %
- IVA: 12.00 %

## I Instalaciones

### IC Calefacción, refrigeración, climatización y agua caliente sanitaria

#### ICV Unidades centralizadas para calefacción, refrigeración, climatización y agua caliente sanitaria

**ICV042** Ud Equipo aire-agua, bomba de calor aerotérmica, para calefacción y refrigeración.
Equipo aire-agua bomba de calor aerotérmica, para calefacción y refrigeración, serie Altherma 3 R W (diseño mural), modelo GABX4 "DAIKIN", formado por unidad exterior bomba de calor, modelo ERGA04EV, para gas R-32, con compresor swing, alimentación monofásica (230V/50Hz), potencia calorífica 4,6 kW, y consumo eléctrico 1,26 kW, con temperatura de bulbo seco del aire exterior 7°C y temperatura de salida del agua de la unidad interior 45°C, potencia calorífica 4,3 kW, COP 5,1 y consumo eléctrico 0,84 kW, con temperatura de bulbo seco del aire exterior 7°C y temperatura de salida del agua de la unidad interior 35°C, potencia frigorífica 4,31 kW, y consumo eléctrico 1,18 kW, con temperatura de bulbo seco del aire exterior 35°C y temperatura de salida del agua de la unidad interior 7°C, potencia frigorífica 4,86 kW, EER 5,94 y consumo eléctrico 0,81 kW, con temperatura de bulbo seco del aire exterior 35°C y temperatura de salida del agua de la unidad interior 18°C, potencia sonora en refrigeración/calefacción: 58/58 dBA, dimensiones 740x884x388 mm, peso 58,5 kg, diámetro de conexión de la tubería de gas 5/8", diámetro de conexión de la tubería de líquido 1/4", rango de funcionamiento de temperatura del aire exterior en calefacción desde -25 hasta 25°C, rango de funcionamiento de temperatura del aire exterior en refrigeración desde 10 hasta 43°C, rango de funcionamiento de temperatura del aire exterior en producción de agua caliente sanitaria, en combinación con unidad interior, desde -25 hasta 35°C, clase de eficiencia energética en calefacción A+++; unidad interior, modelo EHBX04E6V, para gas R-32, dimensiones 890x450x350 mm, presión sonora 28 dBA, peso 44 kg, resistencia eléctrica de apoyo de 6 kW, de dos etapas, rango de temperatura de salida de agua para calefacción desde 25 hasta 55°C, rango de temperatura de salida de agua para refrigeración desde 5 hasta 22°C, rango de temperatura de salida de agua para producción de agua caliente sanitaria desde 25 hasta 60°C. Regulación: cronotermostato multifunción, modelo Madoka BRC1HHDW. Incluso elementos antivibratorios de suelo. Totalmente montado, conexionado y puesto en marcha por la empresa instaladora para la comprobación de su correcto funcionamiento.
Incluye: Replanteo de la unidad. Colocación y fijación de la unidad y sus accesorios. Conexionado con las redes de conducción de agua, eléctrica y de recogida de condensados. Puesta en marcha.
Criterio de medición de proyecto: Número de unidades previstas, según documentación gráfica de Proyecto.
Criterio de medición de obra: Se medirá el número de unidades realmente ejecutadas según especificaciones de Proyecto.

| Código | Ud | Descripción | Rendimiento | Precio | Importe |
|---|---|---|---|---|---|
| mt42dai348d | Ud | Unidad exterior bomba de calor, modelo ERGA04EV "DAIKIN", para gas R-32, con compresor swing, alimentación monofásica (230V/50Hz), potencia calorífica 4,6 kW, y consumo eléctrico 1,26 kW, con temperatura de bulbo seco del aire exterior 7°C y temperatura de salida del agua de la unidad interior 45°C, potencia calorífica 4,3 kW, COP 5,1 y consumo eléctrico 0,84 kW, con temperatura de bulbo seco del aire exterior 7°C y temperatura de salida del agua de la unidad interior 35°C, potencia frigorífica 4,31 kW, y consumo eléctrico 1,18 kW, con temperatura de bulbo seco del aire exterior 35°C y temperatura de salida del agua de la unidad interior 7°C, potencia frigorífica 4,86 kW, EER 5,94 y consumo eléctrico 0,81 kW, con temperatura de bulbo seco del aire exterior 35°C y temperatura de salida del agua de la unidad interior 18°C, potencia sonora en refrigeración/calefacción: 58/58 dBA, dimensiones 740x884x388 mm, peso 58,5 kg, diámetro de conexión de la tubería de gas 5/8", diámetro de conexión de la tubería de líquido 1/4", rango de funcionamiento de temperatura del aire exterior en calefacción desde -25 hasta 25°C, rango de funcionamiento de temperatura del aire exterior en refrigeración desde 10 hasta 43°C, rango de funcionamiento de temperatura del aire exterior en producción de agua caliente sanitaria, en combinación con unidad interior, desde -25 hasta 35°C, clase de eficiencia energética en calefacción A+++. (material) | 1.000 | 24010.40 | 24010.40 |
| mt42dai383c | Ud | Unidad interior, modelo EHBX04E6V "DAIKIN", para gas R-32, dimensiones 890x450x350 mm, presión sonora 28 dBA, peso 44 kg, resistencia eléctrica de apoyo de 6 kW, de dos etapas, rango de temperatura de salida de agua para calefacción desde 25 hasta 55°C, rango de temperatura de salida de agua para refrigeración desde 5 hasta 22°C, rango de temperatura de salida de agua para producción de agua caliente sanitaria desde 25 hasta 60°C. (material) | 1.000 | 30467.06 | 30467.06 |
| mt42dai513a | Ud | Cronotermostato multifunción, modelo Madoka BRC1HHDW "DAIKIN", color blanco, con programación semanal, gestión de la calefacción, la refrigeración y la producción de agua caliente sanitaria, ajuste de la temperatura de consigna, lectura de la temperatura del acumulador de agua caliente sanitaria y funciones avanzadas a través de App para smartphone con conectividad Bluetooth Low Energy (BLE). (material) | 1.000 | 2425.40 | 2425.40 |
| mt37sve010d | Ud | Válvula de esfera de latón niquelado para roscar de 1". (material) | 2.000 | 118.24 | 236.48 |
| mt42www080 | Ud | Kit de amortiguadores antivibración de suelo, formado por cuatro amortiguadores de caucho, con sus tornillos, tuercas y arandelas correspondientes. (material) | 1.000 | 88.60 | 88.60 |
| mo005 | h | Instalador de climatización. (mano de obra) | 2.181 | 66.67 | 145.41 |
| mo104 | h | Ayudante instalador de climatización. (mano de obra) | 2.181 | 48.40 | 105.56 |
| % | % | Herramienta menor | 2 % | 57478.91 | 1149.58 |
|  |  | Costes directos |  |  | 58628.49 |
