# Conducto de extracción para salida de humos, de acero inoxidable, para cocina

- Propiedad del archivo: CYPE INGENIEROS, S.A.
- Formato: FIEBDC-3/2002
- Ámbito geográfico: Guatemala
- Divisa: GTQ
- Costes indirectos: 3.00 %
- Gastos generales: 13.00 %
- Beneficio industrial: 6.00 %
- IVA: 12.00 %

## I Instalaciones

### IV Ventilación

#### IVK Ventilación adicional especifica en cocina para viviendas

**IVK022** m Conducto de extracción para salida de humos, de acero inoxidable, para cocina.
Conducto de extracción para salida de humos, con una acometida por planta, para cocina, formado por tubo tipo shunt de pared simple de acero inoxidable AISI 304 con aro de estanqueidad, gama Divent C XT, "DINAK", de 200 mm de diámetro interior y 0,4 mm de espesor. Incluso accesorios y material auxiliar para montaje y sujeción a la obra.
Incluye: Replanteo del recorrido del conducto y de la situación de los elementos de sujeción. Presentación de tubos y accesorios. Fijación del material auxiliar para montaje y sujeción a la obra. Montaje, conexionado y comprobación de su correcto funcionamiento.
Criterio de medición de proyecto: Longitud medida según documentación gráfica de Proyecto.
Criterio de medición de obra: Se medirá la longitud realmente ejecutada según especificaciones de Proyecto.

| Código | Ud | Descripción | Rendimiento | Precio | Importe |
|---|---|---|---|---|---|
| mt42din061h | Ud | Material auxiliar para montaje y sujeción a la obra de los tubos de pared simple de acero inoxidable AISI 304 con aro de estanqueidad, gama Divent C XT, "DINAK", de 200 mm de diámetro interior. (material) | 1.000 | 50.42 | 50.42 |
| mt42din060vp | m | Tubo tipo shunt de pared simple de acero inoxidable AISI 304 con aro de estanqueidad, gama Divent C XT, "DINAK", de 200 mm de diámetro interior y 0,4 mm de espesor, con el precio incrementado el 75% en concepto de accesorios. (material) | 1.000 | 1470.44 | 1470.44 |
| op00ato010 |  | Atornillador. | 1.000 | 0.00 | 0.00 |
| op00mar010 |  | Martillo. | 1.000 | 0.00 | 0.00 |
| op00tal010 |  | Taladro. | 1.000 | 0.00 | 0.00 |
| mo013 | h | Colocador de conductos de lámina metálica. (mano de obra) | 0.494 | 66.67 | 32.93 |
| mo084 | h | Ayudante colocador de conductos de lámina metálica. (mano de obra) | 0.459 | 48.49 | 22.26 |
| % | % | Herramienta menor | 2 % | 1576.05 | 31.52 |
|  |  | Costes directos |  |  | 1607.57 |
