# Concreto para armar en pilas

- Propiedad del archivo: CYPE INGENIEROS, S.A.
- Formato: FIEBDC-3/2002
- Ámbito geográfico: Guatemala
- Divisa: GTQ
- Costes indirectos: 3.00 %
- Gastos generales: 13.00 %
- Beneficio industrial: 6.00 %
- IVA: 12.00 %

## C Cimentaciones

### CH Concretos, aceros y encofrados

#### CHH Concretos

**CHH060** m³ Concreto para armar en pilas.
Concreto para armar en pilas, f'c=210 kg/cm² (3000 psi), clase de exposición F0 S0 P0 C0, tamaño máximo del agregado 25 mm (1"), consistencia blanda, premezclado, y fundido con descarga directa.
Incluye: Fundido y compactación del concreto. Curado del concreto.
Criterio de medición de proyecto: Volumen teórico, según documentación gráfica de Proyecto.
Criterio de medición de obra: Se medirá el volumen teórico ejecutado según especificaciones de Proyecto, sin incluir los incrementos por excesos de excavación no autorizados.

| Código | Ud | Descripción | Rendimiento | Precio | Importe |
|---|---|---|---|---|---|
| mt10haf050Gbo | m³ | Concreto f'c=210 kg/cm² (3000 psi), clase de exposición F0 S0 P0 C0, tamaño máximo del agregado 25 mm (1"), consistencia blanda, premezclado, según ACI 318. (material) | 1.100 | 1338.21 | 1472.03 |
| au00auh020 |  | Canaleta para fundido del concreto. | 1.000 | 0.00 | 0.00 |
| au00auh040 |  | Vibrador de concreto, eléctrico. | 1.000 | 0.00 | 0.00 |
| mo045 | h | Fundidor de productos del concreto. (mano de obra) | 0.060 | 61.47 | 3.69 |
| mo092 | h | Ayudante fundidor de productos del concreto. (mano de obra) | 0.329 | 45.92 | 15.11 |
| % | % | Herramienta menor | 2 % | 1490.83 | 29.82 |
|  |  | Costes directos |  |  | 1520.65 |
