# Acero para concreto

- Propiedad del archivo: CYPE INGENIEROS, S.A.
- Formato: FIEBDC-3/2002
- Ámbito geográfico: Guatemala
- Divisa: GTQ
- Costes indirectos: 3.00 %
- Gastos generales: 13.00 %
- Beneficio industrial: 6.00 %
- IVA: 12.00 %

## E Estructuras

### EN Concretos, aceros y encofrados

#### ENA Aceros

**ENA010** kg Acero para concreto.
Acero Grado 60 (fy=4200 kg/cm²) para corte, doblado y conformado de la armaduría en taller industrial y montaje en columna. Incluso alambre de atar y separadores.
Incluye: Corte y doblado de la armaduría. Montaje y colocación de la armaduría. Sujeción de la armaduría.
Criterio de medición de proyecto: Peso teórico calculado según documentación gráfica de Proyecto.
Criterio de medición de obra: Se calculará el peso teórico de la armaduría ejecutada según especificaciones de Proyecto.

| Código | Ud | Descripción | Rendimiento | Precio | Importe |
|---|---|---|---|---|---|
| mt07sep010ac | Ud | Separador homologado de plástico, para armadurías de columnas de varios diámetros. (material) | 0.100 | 0.68 | 0.07 |
| mt07aco140a | kg | Acero en varillas corrugadas, Grado 60 (fy=4200 kg/cm²), de varios diámetros, según NTG 36011, ASTM A 615 y ASTM A 615 M. (material) | 1.000 | 7.82 | 7.82 |
| mt08var050 | kg | Alambre galvanizado para atar, de 1,30 mm de diámetro. (material) | 0.005 | 12.24 | 0.06 |
| op00ciz020 |  | Cizalla para acero en varillas corrugadas. | 1.000 | 0.00 | 0.00 |
| op00ata010 |  | Atadora de armaduría. | 1.000 | 0.00 | 0.00 |
| mo043 | h | Armador. (mano de obra) | 0.008 | 67.51 | 0.54 |
| mo090 | h | Ayudante de armador. (mano de obra) | 0.008 | 50.43 | 0.40 |
| % | % | Herramienta menor | 2 % | 8.89 | 0.18 |
|  |  | Costes directos |  |  | 9.07 |
