# Tubo de PVC

- Propiedad del archivo: CYPE INGENIEROS, S.A.
- Formato: FIEBDC-3/2002
- Ámbito geográfico: Guatemala
- Divisa: GTQ
- Costes indirectos: 3.00 %
- Gastos generales: 13.00 %
- Beneficio industrial: 6.00 %
- IVA: 12.00 %

## I Instalaciones

### IU Urbanas

#### IUA Redes de agua potable

**IUA030** m Tubo de PVC.
Tubo de policloruro de vinilo orientado (PVC-O), de 90 mm de diámetro exterior, PN=12,5 atm y 1,6 mm de espesor, para abastecimiento y distribución, color azul RAL 5015, para unión por copa con junta elástica de EPDM. Incluso juntas de goma y lubricante para montaje.
Criterio de valoración económica: El precio incluye los equipos y la maquinaria necesarios para el desplazamiento y la disposición en obra de los elementos.
Incluye: Replanteo del recorrido de la tubería. Descenso y colocación de los tubos en el fondo de la zanja. Montaje, conexionado y comprobación de su correcto funcionamiento.
Criterio de medición de proyecto: Longitud medida según documentación gráfica de Proyecto.
Criterio de medición de obra: Se medirá la longitud realmente ejecutada según especificaciones de Proyecto.

| Código | Ud | Descripción | Rendimiento | Precio | Importe |
|---|---|---|---|---|---|
| mt37tvq030aa | m | Tubo de policloruro de vinilo orientado (PVC-O), de 90 mm de diámetro exterior, PN=12,5 atm y 1,6 mm de espesor, para abastecimiento y distribución, color azul RAL 5015, para unión por copa con junta elástica de EPDM, según ISO 16422, incluso juntas de goma. (material) | 1.000 | 57.52 | 57.52 |
| mt11ade100a | kg | Lubricante para unión mediante junta elástica de tubos y accesorios. (material) | 0.002 | 207.32 | 0.41 |
| mq04cag010a | h | Camión con grúa de hasta 6 t. (maquinaria) | 0.022 | 407.83 | 8.97 |
| mo008 | h | Plomero. (mano de obra) | 0.066 | 60.70 | 4.01 |
| mo107 | h | Ayudante de plomero. (mano de obra) | 0.066 | 44.07 | 2.91 |
| % | % | Herramienta menor | 2 % | 73.82 | 1.48 |
|  |  | Costes directos |  |  | 75.30 |
