# Centro de transformación prefabricado

- Propiedad del archivo: CYPE INGENIEROS, S.A.
- Formato: FIEBDC-3/2002
- Ámbito geográfico: Guatemala
- Divisa: GTQ
- Costes indirectos: 3.00 %
- Gastos generales: 13.00 %
- Beneficio industrial: 6.00 %
- IVA: 12.00 %

## I Instalaciones

### IU Urbanas

#### IUC Centros de transformación

**IUC040** Ud Centro de transformación prefabricado.
Centro de transformación prefabricado, modular de concreto reforzado, de 4880x2620x3195 mm, apto para contener un transformador y la aparamenta necesaria. Incluso transporte y descarga. Totalmente montado.
Incluye: Transporte y descarga. Montaje, nivelación y fijación.
Criterio de medición de proyecto: Número de unidades previstas, según documentación gráfica de Proyecto.
Criterio de medición de obra: Se medirá el número de unidades realmente ejecutadas según especificaciones de Proyecto.

| Código | Ud | Descripción | Rendimiento | Precio | Importe |
|---|---|---|---|---|---|
| mt35ctr020a | Ud | Centro de transformación prefabricado, modular de concreto reforzado, de 4880x2620x3195 mm, apto para contener un transformador y la aparamenta necesaria. (material) | 1.000 | 75024.98 | 75024.98 |
| mo020 | h | Mampostero. (mano de obra) | 19.156 | 59.07 | 1131.54 |
| mo077 | h | Ayudante de mampostero. (mano de obra) | 19.156 | 44.16 | 845.93 |
| % | % | Herramienta menor | 2 % | 77002.45 | 1540.05 |
|  |  | Costes directos |  |  | 78542.50 |
