# Canal bajante para talud

- Propiedad del archivo: CYPE INGENIEROS, S.A.
- Formato: FIEBDC-3/2002
- Ámbito geográfico: Guatemala
- Divisa: GTQ
- Costes indirectos: 3.00 %
- Gastos generales: 13.00 %
- Beneficio industrial: 6.00 %
- IVA: 12.00 %

## I Instalaciones

### IU Urbanas

#### IUD Redes y sistemas de drenaje

**IUD030** m Canal bajante para talud.
Formación de canal bajante para talud mediante piezas prefabricadas de concreto, de 55/30x10x55 cm, unidas mediante junta machihembrada, colocadas sobre solera de concreto masivo f'c=210 kg/cm² (3000 psi), clase de exposición F0 S0 P0 C0, tamaño máximo del agregado 19 mm (3/4"), consistencia plástica de 10 cm de espesor, recibidas con mortero de cemento, confeccionado en obra, dosificación 1:6. Incluso preparación de la superficie de apoyo del concreto y rejuntado de las piezas con lechada de cemento. Sin incluir la preparación de la capa base existente.
Incluye: Preparación y limpieza de la superficie soporte. Formación de solera. Replanteo y trazado del canal bajante. Montaje de las piezas prefabricadas. Sellado de juntas en las uniones entre piezas.
Criterio de medición de proyecto: Longitud medida en proyección horizontal, según documentación gráfica de Proyecto.
Criterio de medición de obra: Se medirá, en proyección horizontal, la longitud realmente ejecutada según especificaciones de Proyecto.

| Código | Ud | Descripción | Rendimiento | Precio | Importe |
|---|---|---|---|---|---|
| mt10hmf050Gdf | m³ | Concreto masivo f'c=210 kg/cm² (3000 psi), clase de exposición F0 S0 P0 C0, tamaño máximo del agregado 19 mm (3/4"), consistencia plástica, premezclado, según ACI 318. (material) | 0.055 | 1284.14 | 70.63 |
| mt11cun020a | Ud | Canal bajante prefabricado de concreto, para recogida de aguas, de 55/30x10x55 cm, con junta machihembrada. (material) | 1.800 | 90.29 | 162.52 |
| mt08aaa010a | m³ | Agua. (material) | 0.006 | 12.18 | 0.07 |
| mt01arg005a | t | Arena de cantera, para mortero preparado en obra. (material) | 0.033 | 166.04 | 5.48 |
| mt08cem000q | kg | Cemento gris en sacos. (material) | 5.000 | 2.14 | 10.70 |
| mt09lec020a | m³ | Lechada de cemento CEM II/B-P 32,5 N 1/2. (material) | 0.002 | 1024.59 | 2.05 |
| mq02rod010d | h | Bandeja vibrante de guiado manual, de 300 kg, ancho de trabajo 70 cm, reversible. (maquinaria) | 0.017 | 52.70 | 0.90 |
| mq01exc010a | h | Retroexcavadora sobre cadenas, de 85 kW. (maquinaria) | 0.083 | 404.12 | 33.54 |
| mq04cag010a | h | Camión con grúa de hasta 6 t. (maquinaria) | 0.011 | 407.83 | 4.49 |
| mq06hor010 | h | Concretera mecánica eléctrica con una capacidad de amasado de 160 l. (maquinaria) | 0.015 | 25.40 | 0.38 |
| au00auh020 |  | Canaleta para fundido del concreto. | 1.000 | 0.00 | 0.00 |
| au00auh040 |  | Vibrador de concreto, eléctrico. | 1.000 | 0.00 | 0.00 |
| mo041 | h | Mampostero de obra civil. (mano de obra) | 0.108 | 59.07 | 6.38 |
| mo087 | h | Ayudante de mampostero de obra civil. (mano de obra) | 0.299 | 44.16 | 13.20 |
| % | % | Herramienta menor | 2 % | 310.34 | 6.21 |
|  |  | Costes directos |  |  | 316.55 |
