# Apoyo de concreto

- Propiedad del archivo: CYPE INGENIEROS, S.A.
- Formato: FIEBDC-3/2002
- Ámbito geográfico: Guatemala
- Divisa: GTQ
- Costes indirectos: 3.00 %
- Gastos generales: 13.00 %
- Beneficio industrial: 6.00 %
- IVA: 12.00 %

## I Instalaciones

### IU Urbanas

#### IUL Líneas aéreas

**IUL011** Ud Apoyo de concreto.
Poste de concreto reforzado vibrado, de 9 m de altura y 800 daN de esfuerzo nominal, empotrado en dado de concreto f'c=240 kg/cm² (3500 psi), clase de exposición F0 S0 P0 C0, tamaño máximo del agregado 19 mm (3/4"), consistencia blanda, premezclado, fundido con descarga directa, en suelo no cohesivo. Incluso excavación para cimentación con medios mecánicos, transporte y descarga. Totalmente montado.
Incluye: Replanteo. Transporte y descarga. Excavación de la cimentación. Eliminación de las tierras sueltas del fondo de la excavación. Izado del poste. Colocación y aplomado. Fundido y compactación del concreto. Eliminación de restos, limpieza final y retirada de escombros. Carga de escombros sobre camión o contenedor.
Criterio de medición de proyecto: Número de unidades previstas, según documentación gráfica de Proyecto.
Criterio de medición de obra: Se medirá el número de unidades realmente ejecutadas según especificaciones de Proyecto.

| Código | Ud | Descripción | Rendimiento | Precio | Importe |
|---|---|---|---|---|---|
| mt35pya020el | Ud | Poste de concreto reforzado vibrado, de 9 m de altura y 800 daN de esfuerzo nominal. (material) | 1.000 | 4382.69 | 4382.69 |
| mt10hmf050Gee | m³ | Concreto masivo f'c=240 kg/cm² (3500 psi), clase de exposición F0 S0 P0 C0, tamaño máximo del agregado 19 mm (3/4"), consistencia blanda, premezclado, según ACI 318. (material) | 2.206 | 1401.60 | 3091.93 |
| mq01exn010i | h | Miniretroexcavadora sobre neumáticos, de 37,5 kW. (maquinaria) | 0.484 | 376.90 | 182.42 |
| mq04cag010a | h | Camión con grúa de hasta 6 t. (maquinaria) | 0.880 | 407.83 | 358.89 |
| mo020 | h | Mampostero. (mano de obra) | 2.395 | 59.07 | 141.47 |
| mo077 | h | Ayudante de mampostero. (mano de obra) | 2.395 | 44.16 | 105.76 |
| % | % | Herramienta menor | 2 % | 8263.16 | 165.26 |
|  |  | Costes directos |  |  | 8428.42 |
