# Electroválvula

- Propiedad del archivo: CYPE INGENIEROS, S.A.
- Formato: FIEBDC-3/2002
- Ámbito geográfico: Guatemala
- Divisa: GTQ
- Costes indirectos: 3.00 %
- Gastos generales: 13.00 %
- Beneficio industrial: 6.00 %
- IVA: 12.00 %

## I Instalaciones

### IU Urbanas

#### IUR Redes de riego

**IUR080** Ud Electroválvula.
Electroválvula para riego, cuerpo de PVC y polipropileno, conexiones roscadas, de 1" de diámetro, alimentación del solenoide a 24 Vca, con posibilidad de apertura manual y regulador de caudal, con caja de registro de plástico provista de tapa. Incluso accesorios de conexión a la tubería de abastecimiento y distribución, excavación y relleno posterior. Totalmente montada y conexionada.
Incluye: Replanteo de la caja de registro. Excavación con medios manuales. Colocación de la caja de registro prefabricada. Alojamiento de la electroválvula. Realización de conexiones hidráulicas de la electroválvula a la tubería de abastecimiento y distribución. Conexión eléctrica con el cable de alimentación.
Criterio de medición de proyecto: Número de unidades previstas, según documentación gráfica de Proyecto.
Criterio de medición de obra: Se medirá el número de unidades realmente ejecutadas según especificaciones de Proyecto.

| Código | Ud | Descripción | Rendimiento | Precio | Importe |
|---|---|---|---|---|---|
| mt48ele010a | Ud | Electroválvula para riego, cuerpo de PVC y polipropileno, conexiones roscadas, de 1" de diámetro, alimentación del solenoide a 24 Vca, con posibilidad de apertura manual y regulador de caudal. (material) | 1.000 | 248.17 | 248.17 |
| mt48wwg010a | Ud | Caja de registro de plástico, con tapa y sin fondo, de 30x30x30 cm, para alojamiento de válvulas en sistemas de riego. (material) | 1.000 | 660.15 | 660.15 |
| mo008 | h | Plomero. (mano de obra) | 0.239 | 60.70 | 14.51 |
| mo107 | h | Ayudante de plomero. (mano de obra) | 0.239 | 44.07 | 10.53 |
| mo003 | h | Electricista. (mano de obra) | 0.120 | 60.70 | 7.28 |
| % | % | Herramienta menor | 2 % | 940.64 | 18.81 |
|  |  | Costes directos |  |  | 959.45 |
