# Caja de registro prefabricada

- Propiedad del archivo: CYPE INGENIEROS, S.A.
- Formato: FIEBDC-3/2002
- Ámbito geográfico: Guatemala
- Divisa: GTQ
- Costes indirectos: 3.00 %
- Gastos generales: 13.00 %
- Beneficio industrial: 6.00 %
- IVA: 12.00 %

## I Instalaciones

### IU Urbanas

#### IUS Redes de saneamiento

**IUS073** Ud Caja de registro prefabricada.
Caja de interconexión enterrada, prefabricada de concreto, de dimensiones interiores 40x40x50 cm, sobre solera de concreto masivo f'c=210 kg/cm² (3000 psi), clase de exposición F0 S0 P0 C0, tamaño máximo del agregado 19 mm (3/4"), consistencia blanda de 20 cm de espesor, con marco y tapa prefabricados de concreto reforzado y cierre hermético al paso de los olores mefíticos.
Criterio de valoración económica: El precio no incluye la excavación ni el relleno del trasdós.
Incluye: Replanteo. Fundido y compactación del concreto en formación de solera. Colocación de la caja de registro prefabricada. Ejecución de taladros para el conexionado de los colectores a la caja de registro. Conexionado de los colectores a la caja de registro. Colocación de la tapa y los accesorios. Comprobación de su correcto funcionamiento.
Criterio de medición de proyecto: Número de unidades previstas, según documentación gráfica de Proyecto.
Criterio de medición de obra: Se medirá el número de unidades realmente ejecutadas según especificaciones de Proyecto.

| Código | Ud | Descripción | Rendimiento | Precio | Importe |
|---|---|---|---|---|---|
| mt10hmf050Gde | m³ | Concreto masivo f'c=210 kg/cm² (3000 psi), clase de exposición F0 S0 P0 C0, tamaño máximo del agregado 19 mm (3/4"), consistencia blanda, premezclado, según ACI 318. (material) | 0.098 | 1351.72 | 132.47 |
| mt11arh010b | Ud | Caja de registro con fondo, registrable, prefabricada de concreto fck=25 MPa, de 40x40x50 cm de medidas interiores, para saneamiento. (material) | 1.000 | 357.62 | 357.62 |
| mt11arh020b | Ud | Marco y tapa prefabricados de concreto reforzado fck=25 MPa, para cajas de drenaje sanitario de 40x40 cm, espesor de la tapa 4 cm, con cierre hermético al paso de los olores mefíticos. (material) | 1.000 | 121.99 | 121.99 |
| au00auh020 |  | Canaleta para fundido del concreto. | 1.000 | 0.00 | 0.00 |
| au00auh040 |  | Vibrador de concreto, eléctrico. | 1.000 | 0.00 | 0.00 |
| mo041 | h | Mampostero de obra civil. (mano de obra) | 0.599 | 59.07 | 35.38 |
| mo087 | h | Ayudante de mampostero de obra civil. (mano de obra) | 0.443 | 44.16 | 19.56 |
| % | % | Herramienta menor | 2 % | 667.02 | 13.34 |
|  |  | Costes directos |  |  | 680.36 |
