# Tragante prefabricado de concreto masivo

- Propiedad del archivo: CYPE INGENIEROS, S.A.
- Formato: FIEBDC-3/2002
- Ámbito geográfico: Guatemala
- Divisa: GTQ
- Costes indirectos: 3.00 %
- Gastos generales: 13.00 %
- Beneficio industrial: 6.00 %
- IVA: 12.00 %

## I Instalaciones

### IU Urbanas

#### IUS Redes de saneamiento

**IUS091** Ud Tragante prefabricado de concreto masivo.
Suministro y montaje de tragante prefabricado de concreto fck=25 MPa, de 50x30x60 cm de medidas interiores, para recogida de aguas pluviales, colocado sobre solera de concreto masivo f'c=210 kg/cm² (3000 psi), clase de exposición F0 S0 P0 C0, tamaño máximo del agregado 19 mm (3/4"), consistencia plástica de 10 cm de espesor y rejilla de fundición dúctil normalizada, carga de rotura 250 kN, compatible con superficies de adoquín, concreto o asfalto en caliente, abatible y antirrobo, con marco de fundición del mismo tipo, enrasada al piso. Totalmente instalado y conexionado a la red general de desagüe.
Criterio de valoración económica: El precio incluye el relleno del trasdós con material granular, pero no incluye la excavación.
Incluye: Replanteo y trazado del tragante en planta y alzado. Excavación. Eliminación de las tierras sueltas del fondo de la excavación. Fundido y compactación del concreto en formación de solera. Colocación del tragante prefabricado. Empalme y rejuntado del tragante al colector. Relleno del trasdós. Colocación del marco y la rejilla.
Criterio de medición de proyecto: Número de unidades previstas, según documentación gráfica de Proyecto.
Criterio de medición de obra: Se medirá el número de unidades realmente ejecutadas según especificaciones de Proyecto.

| Código | Ud | Descripción | Rendimiento | Precio | Importe |
|---|---|---|---|---|---|
| mt11arh011a | Ud | Tragante con fondo y salida frontal, registrable, prefabricada de concreto fck=25 MPa, de 50x30x60 cm de medidas interiores, para saneamiento. (material) | 1.000 | 277.93 | 277.93 |
| mt11rej010a | Ud | Marco y rejilla de fundición dúctil, carga de rotura 250 kN, abatible y provista de cadena antirrobo, de 300x300 mm, para tragante, incluso revestimiento de pintura bituminosa y relieves antideslizantes en la parte superior. (material) | 1.000 | 320.33 | 320.33 |
| mt10hmf050Gdf | m³ | Concreto masivo f'c=210 kg/cm² (3000 psi), clase de exposición F0 S0 P0 C0, tamaño máximo del agregado 19 mm (3/4"), consistencia plástica, premezclado, según ACI 318. (material) | 0.048 | 1284.14 | 61.64 |
| mt01arr010a | t | Grava de cantera, de 19 a 25 mm de diámetro. (material) | 0.529 | 106.08 | 56.12 |
| au00auh020 |  | Canaleta para fundido del concreto. | 1.000 | 0.00 | 0.00 |
| au00auh040 |  | Vibrador de concreto, eléctrico. | 1.000 | 0.00 | 0.00 |
| mo041 | h | Mampostero de obra civil. (mano de obra) | 0.539 | 59.07 | 31.84 |
| mo087 | h | Ayudante de mampostero de obra civil. (mano de obra) | 0.539 | 44.16 | 23.80 |
| % | % | Herramienta menor | 2 % | 771.66 | 15.43 |
|  |  | Costes directos |  |  | 787.09 |
