# Extendido de tierra vegetal

- Propiedad del archivo: CYPE INGENIEROS, S.A.
- Formato: FIEBDC-3/2002
- Ámbito geográfico: Guatemala
- Divisa: GTQ
- Costes indirectos: 3.00 %
- Gastos generales: 13.00 %
- Beneficio industrial: 6.00 %
- IVA: 12.00 %

## J Jardinería

### JA Preparación del terreno

#### JAC Aporte de tierras y sustratos

**JAC010** m³ Extendido de tierra vegetal.
Tierra vegetal cribada suministrada a granel, extendida sobre el terreno con medios manuales, en un radio máximo desde el lugar de descarga de hasta 100 m, para formar una capa de espesor uniforme de entre 10 y 25 cm.
Incluye: Extendido de la tierra. Rasanteos y remates. Recogida de restos. Carga a camión o contenedor de los restos.
Criterio de medición de proyecto: Volumen a extender, según documentación gráfica de Proyecto.
Criterio de medición de obra: Se medirá el volumen realmente ejecutado según especificaciones de Proyecto.

| Código | Ud | Descripción | Rendimiento | Precio | Importe |
|---|---|---|---|---|---|
| mt48tie030a | m³ | Tierra vegetal cribada, suministrada a granel. (material) | 1.000 | 192.48 | 192.48 |
| mo040 | h | Jardinero. (mano de obra) | 0.048 | 59.07 | 2.84 |
| mo086 | h | Ayudante de jardinero. (mano de obra) | 0.479 | 44.16 | 21.15 |
| % | % | Herramienta menor | 2 % | 216.47 | 4.33 |
|  |  | Costes directos |  |  | 220.80 |
