# Extendido de tierra vegetal

- Propiedad del archivo: CYPE INGENIEROS, S.A.
- Formato: FIEBDC-3/2002
- Ámbito geográfico: Guatemala
- Divisa: GTQ
- Costes indirectos: 3.00 %
- Gastos generales: 13.00 %
- Beneficio industrial: 6.00 %
- IVA: 12.00 %

## J Jardinería

### JA Preparación del terreno

#### JAC Aporte de tierras y sustratos

**JAC010** m³ Extendido de tierra vegetal.
Tierra vegetal fertilizada y cribada suministrada en sacos, extendida sobre el terreno con medios manuales, en un radio máximo desde el lugar de descarga de hasta 100 m, para formar una capa de espesor uniforme de hasta 10 cm.
Incluye: Extendido de la tierra. Rasanteos y remates. Recogida de restos. Carga a camión o contenedor de los restos.
Criterio de medición de proyecto: Volumen a extender, según documentación gráfica de Proyecto.
Criterio de medición de obra: Se medirá el volumen realmente ejecutado según especificaciones de Proyecto.

| Código | Ud | Descripción | Rendimiento | Precio | Importe |
|---|---|---|---|---|---|
| mt48tie035b | m³ | Tierra vegetal cribada y fertilizada, suministrada en sacos. (material) | 1.000 | 312.67 | 312.67 |
| mo040 | h | Jardinero. (mano de obra) | 0.048 | 59.07 | 2.84 |
| mo086 | h | Ayudante de jardinero. (mano de obra) | 0.599 | 44.16 | 26.45 |
| % | % | Herramienta menor | 2 % | 341.96 | 6.84 |
|  |  | Costes directos |  |  | 348.80 |
