# Rígola prefabricada de concreto

- Propiedad del archivo: CYPE INGENIEROS, S.A.
- Formato: FIEBDC-3/2002
- Ámbito geográfico: Guatemala
- Divisa: GTQ
- Costes indirectos: 3.00 %
- Gastos generales: 13.00 %
- Beneficio industrial: 6.00 %
- IVA: 12.00 %

## M Pisos y pisos urbanos

### ML Bordes y límites de pisos

#### MLR Rígolas

**MLR010** m Rígola prefabricada de concreto.
Rígola formada por piezas prefabricadas de concreto bicapa, 8/6,5x50x50 cm, rejuntadas con mortero de cemento, confeccionado en obra, dosificación 1:6, sobre base de concreto masivo f'c=210 kg/cm² (3000 psi), clase de exposición F0 S0 P0 C0, tamaño máximo del agregado 19 mm (3/4"), consistencia plástica de 20 cm de espesor, fundido con descarga directa, extendido y vibrado, con acabado pasado de arrastres, según pendientes del proyecto y colocado sobre explanada con índice CBR > 5 (California Bearing Ratio), no incluida en este precio. Incluso limpieza. Completamente terminada, sin incluir la excavación.
Incluye: Fundido y extendido del concreto. Colocación de las piezas. Relleno de juntas con mortero. Asentado y nivelación.
Criterio de medición de proyecto: Longitud medida según documentación gráfica de Proyecto.
Criterio de medición de obra: Se medirá la longitud realmente ejecutada según especificaciones de Proyecto.

| Código | Ud | Descripción | Rendimiento | Precio | Importe |
|---|---|---|---|---|---|
| mt10hmf050Gdf | m³ | Concreto masivo f'c=210 kg/cm² (3000 psi), clase de exposición F0 S0 P0 C0, tamaño máximo del agregado 19 mm (3/4"), consistencia plástica, premezclado, según ACI 318. (material) | 0.200 | 1291.32 | 258.26 |
| mt08aaa010a | m³ | Agua. (material) | 0.006 | 12.24 | 0.07 |
| mt01arg005a | t | Arena de cantera, para mortero preparado en obra. (material) | 0.018 | 166.99 | 3.01 |
| mt08cem000q | kg | Cemento gris en sacos. (material) | 2.750 | 2.15 | 5.91 |
| mt11cun120a | Ud | Pieza prefabricada de concreto bicapa para rígola, 8/6,5x50x50 cm. (material) | 2.100 | 26.05 | 54.71 |
| mq06hor010 | h | Concretera mecánica eléctrica con una capacidad de amasado de 160 l. (maquinaria) | 0.008 | 25.68 | 0.21 |
| op00amo010 |  | Amoladora o radial. | 1.000 | 0.00 | 0.00 |
| mo041 | h | Mampostero de obra civil. (mano de obra) | 0.335 | 64.87 | 21.73 |
| mo087 | h | Ayudante de mampostero de obra civil. (mano de obra) | 0.584 | 48.49 | 28.32 |
| % | % | Herramienta menor | 2 % | 372.22 | 7.44 |
|  |  | Costes directos |  |  | 379.66 |
