# Piso continuo de concreto tratado superficialmente con endurecedor o colorante

- Propiedad del archivo: CYPE INGENIEROS, S.A.
- Formato: FIEBDC-3/2002
- Ámbito geográfico: Guatemala
- Divisa: GTQ
- Costes indirectos: 3.00 %
- Gastos generales: 13.00 %
- Beneficio industrial: 6.00 %
- IVA: 12.00 %

## M Pisos y pisos urbanos

### MP Pisos urbanos

#### MPC Continuos de concreto

**MPC020** m² Piso continuo de concreto tratado superficialmente con endurecedor o colorante.
Piso continuo de concreto con adición de fibras de 10 cm de espesor, con juntas, realizado con concreto f'c=170 kg/cm² (2500 psi), clase de exposición F0 S0 P0 C0, tamaño máximo del agregado 19 mm (3/4"), consistencia blanda, preparado en obra y fundido con medios manuales con un contenido de fibras sin función estructural, fibras de vidrio resistentes a los álcalis (AR) de 2 kg/m³, extendido y vibrado manual mediante regla vibrante; tratado superficialmente con capa de mortero decorativo de rodadura para piso de concreto, color blanco, espolvoreado manualmente sobre el concreto aún fresco y posterior fratasado mecánico de toda la superficie hasta conseguir que el mortero quede totalmente integrado en el concreto.
Criterio de valoración económica: El precio no incluye la base de la solera ni la ejecución y el sellado de las juntas.
Incluye: Preparación y limpieza de la superficie soporte. Replanteo de las juntas de mampostero, de dilatación y de retracción. Colocación de encofrados. Tendido de niveles mediante toques, maestras de concreto. Riego de la superficie base. Conexionado, anclaje y emboquillado de las redes de instalaciones proyectadas. Preparación del concreto. Fundido, extendido y vibrado del concreto. Curado del concreto. Aplicación manual del mortero, asegurándose de la total cubrición del concreto fresco. Retirada de encofrados. Fratasado mecánico de la superficie.
Criterio de medición de proyecto: Superficie medida en proyección horizontal, según documentación gráfica de Proyecto.
Criterio de medición de obra: Se medirá, en proyección horizontal, la superficie realmente ejecutada según especificaciones de Proyecto.

| Código | Ud | Descripción | Rendimiento | Precio | Importe |
|---|---|---|---|---|---|
| mt08aaa010a | m³ | Agua. (material) | 0.024 | 12.18 | 0.29 |
| mt01arg000q | m³ | Arena de río. (material) | 0.054 | 121.20 | 6.54 |
| mt01arg001qk | m³ | Piedrín de 3/4", de tamaño máximo 19 mm. (material) | 0.067 | 218.69 | 14.65 |
| mt08cem000q | kg | Cemento gris en sacos. (material) | 41.087 | 2.14 | 87.93 |
| mt08fic020b | kg | Fibras de vidrio resistentes a los álcalis (AR), con un contenido mínimo de zirconio del 17,1%, de 13 mm de longitud y 13,5 micras de diámetro, con 100 filamentos por hebra unidos entre sí mediante adhesivo, límite elástico 74000 N/mm², resistencia a tracción 1620 MPa, para prevenir fisuras por retracción en elementos de concreto. (material) | 0.200 | 70.90 | 14.18 |
| mt09wnc011ba | kg | Mortero decorativo de rodadura para piso de concreto, color blanco, compuesto de cemento, agregados de sílice, aditivos orgánicos y pigmentos. (material) | 3.000 | 3.57 | 10.71 |
| mq06vib020 | h | Regla vibrante de 3 m. (maquinaria) | 0.018 | 38.51 | 0.69 |
| mq06fra010 | h | Fratasadora mecánica de concreto. (maquinaria) | 0.605 | 41.82 | 25.30 |
| mo041 | h | Mampostero de obra civil. (mano de obra) | 0.390 | 59.07 | 23.04 |
| mo087 | h | Ayudante de mampostero de obra civil. (mano de obra) | 0.503 | 44.16 | 22.21 |
| % | % | Herramienta menor | 2 % | 205.54 | 4.11 |
|  |  | Costes directos |  |  | 209.65 |
