# Piso con piezas irregulares de piedra natural

- Propiedad del archivo: CYPE INGENIEROS, S.A.
- Formato: FIEBDC-3/2002
- Ámbito geográfico: Guatemala
- Divisa: GTQ
- Costes indirectos: 3.00 %
- Gastos generales: 13.00 %
- Beneficio industrial: 6.00 %
- IVA: 12.00 %

## M Pisos y pisos urbanos

### MP Pisos urbanos

#### MPP De piedra natural

**MPP040** m² Piso con piezas irregulares de piedra natural.
Piso con piezas irregulares de pizarra, de entre 3 y 4 cm de espesor, acabado natural, recibido con mortero bastardo de cal y cemento blanco BL-II/A-L 42,5 R, M-5 y rejuntado con el mismo material. Incluso preparación previa de las piedras, cortes, remates de cantos, realización de encuentros con otros materiales, juntas y limpieza final.
Incluye: Preparación de la superficie soporte. Preparación de las piezas. Colocación de las piezas. Rejuntado. Limpieza.
Criterio de medición de proyecto: Superficie medida en proyección horizontal, según documentación gráfica de Proyecto.
Criterio de medición de obra: Se medirá, en proyección horizontal, la superficie realmente ejecutada según especificaciones de Proyecto.

| Código | Ud | Descripción | Rendimiento | Precio | Importe |
|---|---|---|---|---|---|
| mt19cir010c | m² | Piezas irregulares de pizarra, de entre 3 y 4 cm de espesor, acabado natural. (material) | 1.050 | 345.96 | 363.26 |
| mt09mor030b | m³ | Mortero bastardo de cal y cemento blanco BL-II/A-L 42,5 R, tipo M-5, confeccionado en obra con 250 kg/m³ de cemento y una proporción en volumen 1:1:7. (material) | 0.030 | 1270.75 | 38.12 |
| mt08aaa010a | m³ | Agua. (material) | 0.020 | 12.18 | 0.24 |
| op00sie030 |  | Sierra de disco de diamante, para mesa de trabajo, de corte húmedo. | 1.000 | 0.00 | 0.00 |
| op00tal010 |  | Taladro. | 1.000 | 0.00 | 0.00 |
| mo022 | h | Mampostero especialista albañil especialista colocador de piedra natural. (mano de obra) | 0.599 | 59.07 | 35.38 |
| mo060 | h | Ayudante de mampostero especialista albañil especialista colocador de piedra natural. (mano de obra) | 0.599 | 44.16 | 26.45 |
| mo113 | h | Peón mampostero. (mano de obra) | 0.120 | 42.54 | 5.10 |
| % | % | Herramienta menor | 2 % | 468.55 | 9.37 |
|  |  | Costes directos |  |  | 477.92 |
