# Marca vial de rebordeo

- Propiedad del archivo: CYPE INGENIEROS, S.A.
- Formato: FIEBDC-3/2002
- Ámbito geográfico: Guatemala
- Divisa: GTQ
- Costes indirectos: 3.00 %
- Gastos generales: 13.00 %
- Beneficio industrial: 6.00 %
- IVA: 12.00 %

## M Pisos y pisos urbanos

### MS Señalización vial

#### MSH Señalización horizontal

**MSH040** m Marca vial de rebordeo.
Aplicación mecánica con máquina de accionamiento manual de pintura plástica para exterior, a base de resinas acrílicas, color negro, acabado satinado, textura lisa, para marca vial de rebordeo, de 15 cm de ancho.
Incluye: Barrido mediante barredora mecánica. Aplicación mecánica de la mezcla con máquina de accionamiento manual.
Criterio de medición de proyecto: Longitud medida según documentación gráfica de Proyecto.
Criterio de medición de obra: Se medirá la longitud realmente ejecutada según especificaciones de Proyecto.

| Código | Ud | Descripción | Rendimiento | Precio | Importe |
|---|---|---|---|---|---|
| mt27mvh020c | kg | Pintura plástica para exterior, a base de resinas acrílicas, color negro, acabado satinado, textura lisa. (material) | 0.108 | 21.81 | 2.36 |
| mq11bar010 | h | Barredora remolcada con motor auxiliar. (maquinaria) | 0.001 | 490.94 | 0.49 |
| mq08war010a | h | Máquina manual, para pintar marcas viales sobre la calzada. (maquinaria) | 0.006 | 247.42 | 1.48 |
| mo041 | h | Mampostero de obra civil. (mano de obra) | 0.019 | 59.07 | 1.12 |
| mo087 | h | Ayudante de mampostero de obra civil. (mano de obra) | 0.010 | 44.16 | 0.44 |
| % | % | Herramienta menor | 2 % | 5.89 | 0.12 |
|  |  | Costes directos |  |  | 6.01 |
