# Marca vial de rebordeo

- Propiedad del archivo: CYPE INGENIEROS, S.A.
- Formato: FIEBDC-3/2002
- Ámbito geográfico: Guatemala
- Divisa: GTQ
- Costes indirectos: 3.00 %
- Gastos generales: 13.00 %
- Beneficio industrial: 6.00 %
- IVA: 12.00 %

## M Pisos y pisos urbanos

### MS Señalización vial

#### MSH Señalización horizontal

**MSH040** m Marca vial de rebordeo.
Aplicación manual de pintura alcídica color negro, para marca vial de rebordeo, de 20 cm de ancho.
Incluye: Barrido mediante barredora mecánica. Aplicación manual de la mezcla.
Criterio de medición de proyecto: Longitud medida según documentación gráfica de Proyecto.
Criterio de medición de obra: Se medirá la longitud realmente ejecutada según especificaciones de Proyecto.

| Código | Ud | Descripción | Rendimiento | Precio | Importe |
|---|---|---|---|---|---|
| mt27mvh030c | kg | Pintura alcídica color negro. (material) | 0.144 | 29.94 | 4.31 |
| mo041 | h | Mampostero de obra civil. (mano de obra) | 0.053 | 59.07 | 3.13 |
| mo087 | h | Ayudante de mampostero de obra civil. (mano de obra) | 0.026 | 44.16 | 1.15 |
| % | % | Herramienta menor | 2 % | 8.59 | 0.17 |
|  |  | Costes directos |  |  | 8.76 |
