# Pintura plástica en vías ciclistas

- Propiedad del archivo: CYPE INGENIEROS, S.A.
- Formato: FIEBDC-3/2002
- Ámbito geográfico: Guatemala
- Divisa: GTQ
- Costes indirectos: 3.00 %
- Gastos generales: 13.00 %
- Beneficio industrial: 6.00 %
- IVA: 12.00 %

## M Pisos y pisos urbanos

### MS Señalización vial

#### MSH Señalización horizontal

**MSH100** m² Pintura plástica en vías ciclistas.
Aplicación manual de dos manos de pintura plástica, antideslizante, color verde claro, acabado satinado, textura lisa, la primera mano diluida con un 20% de agua y la siguiente diluida con un 5% de agua o sin diluir, (rendimiento: 0,08 l/m² cada mano); en vías ciclistas.
Incluye: Preparación y limpieza previa del soporte. Preparación de la mezcla. Aplicación de una mano de fondo y una mano de acabado.
Criterio de medición de proyecto: Superficie medida según documentación gráfica de Proyecto.
Criterio de medición de obra: Se medirá la superficie realmente ejecutada según especificaciones de Proyecto.

| Código | Ud | Descripción | Rendimiento | Precio | Importe |
|---|---|---|---|---|---|
| mt27pii060p | l | Pintura plástica, a base de resinas acrílicas, color verde claro, acabado satinado, textura lisa, antideslizante; para aplicar con brocha, rodillo o pistola. (material) | 0.160 | 119.41 | 19.11 |
| mo038 | h | Pintor. (mano de obra) | 0.096 | 59.07 | 5.67 |
| mo076 | h | Ayudante de pintor. (mano de obra) | 0.096 | 44.16 | 4.24 |
| % | % | Herramienta menor | 2 % | 29.02 | 0.58 |
|  |  | Costes directos |  |  | 29.60 |
